# Ensaio de ladrilho de betão

- Propriedade do ficheiro: CYPE Ingenieros S.A.
- Formato: FIEBDC-3/2016
- Programa: Gerador de preços para construção civil. CYPE Ingenieros, S.A.
- Data: 18/07/2022
- Âmbito geográfico: Cabo Verde
- Moeda: CVE
- Custos indirectos: 3 %
- IVA: 15 %

## X Controlo de qualidade e ensaios

### XB Ladrilhos

#### XBH Betão

**XBH010** Ud Ensaio de ladrilho de betão.
Ensaios a realizar em laboratório acreditado na área técnica correspondente, sobre uma amostra de ladrilho de betão, recolhida em obra, para a determinação das seguintes características: resistência à flexão e carga de ruptura segundo NP EN 1339, resistência à abrasão segundo NP EN 1339, resistência ao deslizamento. Incluindo deslocamento à obra, recolha de amostra e relatório de resultados.
Inclui: Deslocamento à obra. Recolha de amostras. Realização dos ensaios. Redacção de relatório dos resultados dos ensaios realizados.
Critério de medição de projecto: Ensaio a realizar, segundo documentação do Plano de controlo de qualidade.

| Código | Un | Descrição | Rendimento | Preço | Importância |
|---|---|---|---|---|---|
| mt49bah030 | Ud | Ensaio para determinar a resistência à flexão e à carga de ruptura de uma amostra de ladrilho de betão, segundo NP EN 1339, inclusive deslocamento à obra, recolha de amostra e relatório de resultados. (material) | 1 | 25046.5 | 25046.500 |
| mt49bah040 | Ud | Ensaio para determinar a resistência à abrasão de uma amostra de ladrilho de betão, segundo NP EN 1339, inclusive deslocamento à obra, recolha de amostra e relatório de resultados. (material) | 1 | 31743.6 | 31743.600 |
| mt49bah060 | Ud | Ensaio para determinar a resistência ao deslizamento de uma amostra de ladrilho de betão, inclusive deslocamento à obra, recolha de amostra e relatório de resultados. (material) | 1 | 28099.5 | 28099.500 |
| % | % | Custos directos complementares | 2 % | 84889.600 | 1697.792 |
|  |  | Custos directos |  |  | 86587.392 |
