# Sistema centralizado de controlo Flexa

- Propriedade do ficheiro: CYPE INGENIEROS, S.A.
- Formato: FIEBDC-3/2002
- Âmbito geográfico: Cabo Verde
- Moeda: CVE
- Custos indirectos: 3.00 %
- IVA: 15.00 %

## I Instalações

### IB Sistemas de climatização

#### IBZ Sistema Airzone

**IBZ003** Ud Sistema centralizado de controlo Flexa.
Sistema centralizado de controlo Flexa 4.0 "AIRZONE", formado por placa central de sistema, AZCE8CB1MOT com controlo e gestão do estado dos termostatos de cada uma das zonas, com um máximo de 8 zonas, saídas de alimentação para elementos motorizados, com um máximo de 8 motores, controlo de proporcionalidade para comportas motorizadas (5 passos de regulação), saídas de relés para paragem-funcionamento de equipamento e ventilação mecânica controlada (VMC), gestão de interfaces de controlo de equipamentos de expansão directa, comunicação com outras centrais e equipamentos de controlo integral da instalação, comunicações com outros sistemas de controlo externo através da porta com protocolo de comunicação Modbus para integração no sistema de gestão de edifícios (BMS), directa ou com interfaces KNX, BACnet ou Lutron, com, cabeças termostáticas, cabo eléctrico com condutor de cobre electrolítico recozido sem estanhar, de 2x0,5+2x0,22 mm² de secção, AZX6CABLEBUS15, cabo eléctrico com condutor de cobre electrolítico de classe 5, de 2x0,75 mm² de secção, AZX6CABLERN100.
Inclui: Marcação. Colocação e fixação da central do sistema. Colocação e fixação dos acessórios. Colocação e fixação do tubo de protecção dos cabos. Colocação dos cabos. Ligação eléctrica.
Critério de medição de projecto: Número de unidades previstas, segundo documentação gráfica de Projecto.
Critério de medição de obra: Medir-se-á o número de unidades realmente executadas segundo especificações de Projecto.

| Código | Un | Descrição | Rendimento | Preço | Importância |
|---|---|---|---|---|---|
| mt42air610a | Ud | Placa central de sistema, AZCE8CB1MOT "AIRZONE", com controlo e gestão do estado dos termostatos de cada uma das zonas, com um máximo de 8 zonas, saídas de alimentação para elementos motorizados, com um máximo de 8 motores, controlo de proporcionalidade para comportas motorizadas (5 passos de regulação), saídas de relés para paragem-funcionamento de equipamento e ventilação mecânica controlada (VMC), gestão de interfaces de controlo de equipamentos de expansão directa, comunicação com outras centrais e equipamentos de controlo integral da instalação, comunicações com outros sistemas de controlo externo através da porta com protocolo de comunicação Modbus para integração no sistema de gestão de edifícios (BMS), directa ou com interfaces KNX, BACnet ou Lutron. (material) | 1.000 | 45095.60 | 45095.60 |
| mt35tpt010ae | m | Tubo rígido de PVC VD-M de 16 mm de diâmetro exterior e 1,3 mm de espessura. Resistência à compressão 750 N, resistência ao impacto 2 joules, temperatura de trabalho -5°C até 60°C, classificação 3321, segundo NP EN 61386-1 e NP EN 61386-21, com o preço incrementado em 20% relativamente a acessórios e peças especiais. (material) | 20.000 | 50.97 | 1019.40 |
| mt42air900a | m | Cabo eléctrico com condutor de cobre electrolítico recozido sem estanhar, de 2x0,5+2x0,22 mm² de secção, AZX6CABLEBUS15 "AIRZONE", com isolamento de PVC/A, fornecido em rolos de 15 m (material) | 10.000 | 174.37 | 1743.70 |
| mt42air905a | m | Cabo eléctrico com condutor de cobre electrolítico de classe 5, de 2x0,75 mm² de secção, AZX6CABLERN100 "AIRZONE", com isolamento de PVC tipo TI-2, fornecido em rolos de 100 m. (material) | 10.000 | 88.23 | 882.30 |
| mo005 | h | Oficial de 1ª instalador de ar condicionado. (mão de obra) | 0.458 | 644.41 | 295.14 |
| mo104 | h | Ajudante de instalador de ar condicionado. (mão de obra) | 0.367 | 401.31 | 147.28 |
| % | % | Custos directos complementares | 2 % | 49183.42 | 983.67 |
|  |  | Custos directos |  |  | 50167.09 |
