# Sistema centralizado de controlo Easyzone

- Propriedade do ficheiro: CYPE Ingenieros S.A.
- Formato: FIEBDC-3/2016
- Programa: Gerador de preços para construção civil. CYPE Ingenieros, S.A.
- Data: 28/10/2024
- Âmbito geográfico: Cabo Verde
- Moeda: CVE
- Custos indirectos: 3 %
- IVA: 15 %

## I Instalações

### IB Sistemas de climatização

#### IBZ Sistema Airzone

**IBZ006** Ud Sistema centralizado de controlo Easyzone.
Sistema centralizado de controlo Easyzone "AIRZONE", formado por, com plenum para ligação à saída de ar rectangular de unidade interior de ar condicionado Daikin, com 2 embocaduras tubulares com comportas motorizadas, para ligação a condutas tubulares flexíveis de distribuição de ar, ionizadores para purificação do ar e sensores de qualidade do ar nas comportas motorizadas, com placa central de sistema, interface de comunicações da central do sistema com o equipamento de condutas zonificadas e entrada de ar para ventilação mecânica controlada (VMC) de 150 mm de diâmetro, Easyzone CAI Standard + VMC AZEZ8DAST01XS2, cabeças termostáticas, cabo eléctrico com condutor de cobre electrolítico recozido sem estanhar, de 2x0,5+2x0,22 mm² de secção, AZX6CABLEBUS15.
Inclui: Marcação. Colocação e fixação da central do sistema. Colocação e fixação dos acessórios. Colocação e fixação do plenum motorizado. Colocação e fixação do tubo de protecção dos cabos. Colocação dos cabos. Ligação eléctrica.
Critério de medição de projecto: Número de unidades previstas, segundo documentação gráfica de Projecto.
Critério de medição de obra: Medir-se-á o número de unidades realmente executadas segundo especificações de Projecto.

| Código | Un | Descrição | Rendimento | Preço | Importância |
|---|---|---|---|---|---|
| mt42air249apa | Ud | Plenum para ligação à saída de ar rectangular de unidade interior de ar condicionado Daikin, com 2 embocaduras tubulares com comportas motorizadas, para ligação a condutas tubulares flexíveis de distribuição de ar, ionizadores para purificação do ar e sensores de qualidade do ar nas comportas motorizadas, com placa central de sistema, interface de comunicações da central do sistema com o equipamento de condutas zonificadas e entrada de ar para ventilação mecânica controlada (VMC) de 150 mm de diâmetro, Easyzone CAI Standard + VMC AZEZ8DAST01XS2 "AIRZONE". (material) | 1 | 172866.49 | 172866.490 |
| mt35tpt010ae | m | Tubo rígido de PVC VD-M de 16 mm de diâmetro exterior e 1,3 mm de espessura. Resistência à compressão 750 N, resistência ao impacto 2 joules, temperatura de trabalho -5°C até 60°C, classificação 3321, segundo NP EN 61386-1 e NP EN 61386-21, com o preço incrementado em 20% relativamente a acessórios e peças especiais. (material) | 10 | 50.97 | 509.700 |
| mt42air900a | m | Cabo eléctrico com condutor de cobre electrolítico recozido sem estanhar, de 2x0,5+2x0,22 mm² de secção, AZX6CABLEBUS15 "AIRZONE", com isolamento de PVC/A, fornecido em rolos de 15 m (material) | 10 | 174.37 | 1743.700 |
| mo005 | h | Oficial de 1ª instalador de ar condicionado. (mão de obra) | 0.372 | 644.41 | 239.721 |
| mo104 | h | Ajudante de instalador de ar condicionado. (mão de obra) | 0.297 | 401.31 | 119.189 |
| % | % | Custos directos complementares | 2 % | 175478.800 | 3509.576 |
|  |  | Custos directos |  |  | 178988.376 |

Resíduos:
- colocação: mt35tpt010ae; factor de resíduo 0.0275
- colocação: mt42air900a; factor de resíduo 0.0163248

## Recursos

**mt42air249apa** Ud Plenum para ligação à saída de ar rectangular de unidade interior de ar condicionado Daikin
Dados técnicos: Custo energético 0.021 MJ; Emissão de CO2 0.032 kg
Resíduos:
- embalagem: re150101 Embalagens de papel e cartão. (componente de resíduo); rendimento 0.038 kg; Código LER 15 01 01; Massa do elemento 1 kg; Volume 0.001333 m3

**mt35tpt010ae** m Tubo rígido de PVC VD-M de 16 mm de diâmetro exterior e 1,3 mm de espessura. Resistência à compressão 750 N
Dados técnicos: Custo energético 7.750 MJ; Emissão de CO2 0.385 kg; Código LER 17 02 03; Massa do elemento 0.08 kg; Volume 0.000133 m3

**mt42air900a** m Cabo eléctrico com condutor de cobre electrolítico recozido sem estanhar
Dados técnicos: Custo energético 1.295 MJ; Emissão de CO2 0.121 kg; Código LER 17 04 11; Massa do elemento 0.0117 kg; Volume 0.000008 m3
Resíduos:
- embalagem: re150101 Embalagens de papel e cartão; rendimento 0.065 kg
