# Dispositivo para microventilação

- Propriedade do ficheiro: CYPE Ingenieros S.A.
- Formato: FIEBDC-3/2016
- Programa: Gerador de preços para construção civil. CYPE Ingenieros, S.A.
- Data: 28/10/2024
- Âmbito geográfico: Cabo Verde
- Moeda: CVE
- Custos indirectos: 3 %
- IVA: 15 %

## I Instalações

### IV Ventilação

#### IVA Aberturas para ventilação

**IVA011** Ud Dispositivo para microventilação.
Ferragem para micro-abertura de janela de correr, sistema 2000 Perimetral e sistema 4200 Perimetral, "CORTIZO". Inclusive acessórios de montagem e elementos de fixação.
Inclui: Marcação. Montagem. Colocação e fixação do dispositivo para microventilação entre a folha e o aro da caixilharia.
Critério de medição de projecto: Número de unidades previstas, segundo documentação gráfica de Projecto.
Critério de medição de obra: Medir-se-á o número de unidades realmente executadas segundo especificações de Projecto.

| Código | Un | Descrição | Rendimento | Preço | Importância |
|---|---|---|---|---|---|
| mt25pfz180c | Ud | Ferragem para micro-abertura de janela de correr, sistema 2000 Perimetral e sistema 4200 Perimetral, "CORTIZO", com acessórios de montagem e elementos de fixação. (material) | 1 | 265.51 | 265.510 |
| mo018 | h | Oficial de 1ª serralheiro. (mão de obra) | 0.08 | 635.34 | 50.827 |
| mo059 | h | Ajudante de serralheiro. (mão de obra) | 0.08 | 402.84 | 32.227 |
| % | % | Custos directos complementares | 2 % | 348.564 | 6.971 |
|  |  | Custos directos |  |  | 355.535 |
