# Portada de alumínio

- Propriedade do ficheiro: CYPE INGENIEROS, S.A.
- Formato: FIEBDC-3/2002
- Âmbito geográfico: Cabo Verde
- Moeda: CVE
- Custos indirectos: 3.00 %
- IVA: 15.00 %

## L Vãos

### LS Protecções solares

#### LSV Portadas

**LSV020** Ud Portada de alumínio.
Portada de alumínio, tipo veneziana, de uma folha de batente, de lâminas fixas, de 500x1500 mm, acabamento em anodizado natural, com uma espessura mínima de 15 microns, sistema Tamiz, "CORTIZO". Colocação exterior em janela. Espessura e qualidade do processo de anodização garantido pelo selo EWAA-EURAS. Inclusive silicone neutro para a vedação das juntas perimetrais, ferragens de pendurar e de abertura homologadas, parafusos de aço inoxidável, elementos de estanquidade e acessórios.
Inclui: Colocação e fixação do aro. Colocação e fixação dos elementos de pendurar. Colocação da folha.
Critério de medição de projecto: Número de unidades previstas, segundo documentação gráfica de Projecto.
Critério de medição de obra: Medir-se-á o número de unidades realmente executadas segundo especificações de Projecto.

| Código | Un | Descrição | Rendimento | Preço | Importância |
|---|---|---|---|---|---|
| mt25dcc010a | m | Perfil de alumínio anodizado natural, para formação de aro de janela em sistemas de portadas de batente, sistema Tamiz, "CORTIZO", inclusive juntas de estanquidade da folha, com o selo EWAA-EURAS, que garante a espessura e a qualidade do processo de anodização. (material) | 4.000 | 1365.13 | 5460.52 |
| mt25dcc060a | m | Perfil de alumínio anodizado natural, para formação de folha de janela em sistemas de portadas, sistema Tamiz, "CORTIZO", inclusive junta de estanquidade da folha, com o selo EWAA-EURAS, que garante a espessura e a qualidade do processo de anodização. (material) | 3.798 | 1512.58 | 5744.78 |
| mt25dcc070a | m | Perfil de alumínio anodizado natural, para formação de lâmina terminal em sistemas de portadas, sistema Tamiz, "CORTIZO", com o selo EWAA-EURAS, que garante a espessura e a qualidade do processo de anodização. (material) | 0.654 | 1129.43 | 738.65 |
| mt25dcc090a | m | Perfil de alumínio anodizado natural, para formação de lâmina fixa em sistemas de portadas, sistema Tamiz, "CORTIZO", com o selo EWAA-EURAS, que garante a espessura e a qualidade do processo de anodização. (material) | 11.795 | 734.84 | 8667.44 |
| mt25pfx200ea | Ud | Kit composto por esquadros, tampas de condensação e saída de água, e ferragens de janela de batente de abertura para o interior de uma folha. (material) | 1.000 | 4046.36 | 4046.36 |
| mt15sja100 | Ud | Cartucho de pasta de silicone neutro. (material) | 0.140 | 511.41 | 71.60 |
| op00ato010 |  | Aparafusadora. | 1.000 | 0.00 | 0.00 |
| op00tal010 |  | Berbequim. | 1.000 | 0.00 | 0.00 |
| mo018 | h | Oficial de 1ª serralheiro. (mão de obra) | 1.321 | 635.34 | 839.28 |
| mo059 | h | Ajudante de serralheiro. (mão de obra) | 1.321 | 402.84 | 532.15 |
| % | % | Custos directos complementares | 2 % | 26100.78 | 522.02 |
|  |  | Custos directos |  |  | 26622.80 |
