# Unidade ar-água, bomba de calor aerotérmica, para produção de A.Q.S

- Propriedade do ficheiro: CYPE INGENIEROS, S.A.
- Formato: FIEBDC-3/2002
- Âmbito geográfico: Cabo Verde
- Moeda: CVE
- Custos indirectos: 3.00 %
- IVA: 15.00 %

## I Instalações

### IC Aquecimento, arrefecimento, climatização e A.Q.S.

#### ICA Água quente

**ICA050** Ud Unidade ar-água, bomba de calor aerotérmica, para produção de A.Q.S..
Bomba de calor aerotérmica, ar-água, para produção de A.Q.S., série Altherma Monobloc, modelo EKHHE200CV37 "DAIKIN", para gás refrigerante R-134a, potência calorífica nominal 1,82 kW, consumo eléctrico nominal 0,43 kW, depósito de A.Q.S. de 195 litros, perfil de consumo L, classe de eficiência energética A+, diâmetro 621 mm, altura 1607 mm, peso 85 kg, potência sonora 53 dBA, alimentação monofásica (230V/50Hz), limites operativos: entrada de ar entre -7°C e 38°C, saída de água entre 25°C e 70°C, com compressor rotativo, e resistência eléctrica de apoio de 1,5 kW. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai326a | Ud | Bomba de calor aerotérmica, ar-água, para produção de A.Q.S., série Altherma Monobloc, modelo EKHHE200CV37 "DAIKIN", para gás refrigerante R-134a, potência calorífica nominal 1,82 kW, consumo eléctrico nominal 0,43 kW, depósito de A.Q.S. de 195 litros, perfil de consumo L, classe de eficiência energética A+, diâmetro 621 mm, altura 1607 mm, peso 85 kg, potência sonora 53 dBA, alimentação monofásica (230V/50Hz), limites operativos: entrada de ar entre -7°C e 38°C, saída de água entre 25°C e 70°C, com compressor rotativo, e resistência eléctrica de apoio de 1,5 kW. (material) | 1.000 | 507325.57 | 507325.57 |
| mt37sve010d | Ud | Válvula de esfera de latão niquelado para enroscar de 1". (material) | 2.000 | 1985.86 | 3971.72 |
| mo005 | h | Oficial de 1ª instalador de ar condicionado. (mão de obra) | 0.834 | 672.75 | 561.07 |
| mo104 | h | Ajudante de instalador de ar condicionado. (mão de obra) | 0.834 | 418.91 | 349.37 |
| % | % | Custos directos complementares | 2 % | 512207.73 | 10244.15 |
|  |  | Custos directos |  |  | 522451.88 |
