# Unidade interior de ar condicionado com distribuição por conduta rectangular

- Propriedade do ficheiro: CYPE INGENIEROS, S.A.
- Formato: FIEBDC-3/2002
- Âmbito geográfico: Cabo Verde
- Moeda: CVE
- Custos indirectos: 3.00 %
- IVA: 15.00 %

## I Instalações

### IC Aquecimento, arrefecimento, climatização e A.Q.S.

#### ICN Unidades autónomas de climatização

**ICN120** Ud Unidade interior de ar condicionado com distribuição por conduta rectangular.
Unidade interior de ar condicionado, com distribuição por conduta rectangular, sistema ar-ar multi-split, gama Sky Air, modelo FBA35A9 "DAIKIN", para gás R-32/R-410A, potência frigorífica nominal 3,5 kW (temperatura de bolbo seco no interior 27°C, temperatura de bolbo húmido no interior 19°C, temperatura de bolbo seco no exterior 35°C), potência calorífica nominal 4 kW (temperatura de bolbo seco no interior 20°C, temperatura de bolbo seco no exterior 7°C, temperatura de bolbo húmido no exterior 6°C), diâmetro de ligação da tubagem do líquido 1/4", diâmetro de ligação da tubagem de gás 3/8", alimentação monofásica (230V/50Hz), com, caudal de ar em arrefecimento a velocidade alta/baixa: 15/10,5 m³/min, caudal de ar em aquecimento a velocidade alta/baixa: 15/10,5 m³/min, pressão disponível a velocidade nominal/alta: 30/150 Pa, dimensões 245x700x800 mm, peso 28 kg, pressão sonora em arrefecimento a velocidade alta/baixa: 35/29 dBA, pressão sonora em aquecimento a velocidade alta/baixa: 37/29 dBA, potência sonora 60 dBA. Regulação: controlo remoto multifunção, modelo Madoka BRC1H52W. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai022a | Ud | Unidade interior de ar condicionado, com distribuição por conduta rectangular, sistema ar-ar multi-split, gama Sky Air, modelo FBA35A9 "DAIKIN", para gás R-32/R-410A, potência frigorífica nominal 3,5 kW (temperatura de bolbo seco no interior 27°C, temperatura de bolbo húmido no interior 19°C, temperatura de bolbo seco no exterior 35°C), potência calorífica nominal 4 kW (temperatura de bolbo seco no interior 20°C, temperatura de bolbo seco no exterior 7°C, temperatura de bolbo húmido no exterior 6°C), diâmetro de ligação da tubagem do líquido 1/4", diâmetro de ligação da tubagem de gás 3/8", alimentação monofásica (230V/50Hz), com, caudal de ar em arrefecimento a velocidade alta/baixa: 15/10,5 m³/min, caudal de ar em aquecimento a velocidade alta/baixa: 15/10,5 m³/min, pressão disponível a velocidade nominal/alta: 30/150 Pa, dimensões 245x700x800 mm, peso 28 kg, pressão sonora em arrefecimento a velocidade alta/baixa: 35/29 dBA, pressão sonora em aquecimento a velocidade alta/baixa: 37/29 dBA, potência sonora 60 dBA. (material) | 1.000 | 151299.03 | 151299.03 |
| mt42dai508a | Ud | Controlo remoto multifunção, modelo Madoka BRC1H52W "DAIKIN", cor branca, com programação semanal, possibilidade de seleccionar modo standard ou simplificado de hotéis, função para/arranque, alteração do modo de funcionamento, limitação da temperatura de setpoint, selecção da velocidade do ventilador e funções avançadas através de App para smartphone com conectividade Bluetooth Low Energy (BLE). (material) | 1.000 | 34148.48 | 34148.48 |
| mt42dai900 | m | Cabo bus de 2 fios, de 0,5 mm² de secção por fio (material) | 3.000 | 130.71 | 392.13 |
| mt35tpt010ke | m | Tubo rígido de PVC VD-F de 16 mm de diâmetro exterior e 1,3 mm de espessura. Resistência à compressão 1250 N, resistência ao impacto 6 joules, temperatura de trabalho -25°C até 90°C, classificação 4442, segundo NP EN 61386-1 e NP EN 61386-21, com o preço incrementado em 20% relativamente a acessórios e peças especiais. (material) | 3.000 | 290.19 | 870.57 |
| mt42www090 | Ud | Kit de suportes para suspensão ao tecto, formado por quatro varões roscados de aço galvanizado, com as correspondentes buchas, porcas e anilhas. (material) | 1.000 | 3594.57 | 3594.57 |
| mo005 | h | Oficial de 1ª instalador de ar condicionado. (mão de obra) | 1.146 | 644.41 | 738.49 |
| mo104 | h | Ajudante de instalador de ar condicionado. (mão de obra) | 1.146 | 401.31 | 459.90 |
| % | % | Custos directos complementares | 2 % | 191503.17 | 3830.06 |
|  |  | Custos directos |  |  | 195333.23 |
