# Controlo centralizado

- Propriedade do ficheiro: CYPE Ingenieros S.A.
- Formato: FIEBDC-3/2016
- Programa: Gerador de preços para construção civil. CYPE Ingenieros, S.A.
- Data: 28/10/2024
- Âmbito geográfico: Cabo Verde
- Moeda: CVE
- Custos indirectos: 3 %
- IVA: 15 %

## I Instalações

### IB Sistemas de climatização

#### IBY Sistema VRV (Daikin)

**IBY500** Ud Controlo centralizado.
Sistema de controlo centralizado "DAIKIN", para sistema VRV (Volume de Refrigerante Variável) com unidades ligadas através de bus de controlo DIII-net, com um máximo de 16 unidades interiores, formado por controlador de sistema centralizado, para gestão de até 32 unidades interiores e até 10 módulos de unidades exteriores, modelo iTABController DCC601A51.
Critérios considerados na determinação do preço da unidade de obra: O preço não inclui a canalização nem a cablagem eléctrica de alimentação.
Inclui: Marcação. Colocação e fixação. Colocação e fixação dos acessórios. Ligação.
Critério de medição de projecto: Número de unidades previstas, segundo documentação gráfica de Projecto.
Critério de medição de obra: Medir-se-á o número de unidades realmente executadas segundo especificações de Projecto.

| Código | Un | Descrição | Rendimento | Preço | Importância |
|---|---|---|---|---|---|
| mt42dai700a | Ud | Controlador de sistema centralizado, para gestão de até 32 unidades interiores e até 10 módulos de unidades exteriores, modelo iTABController DCC601A51 "DAIKIN", com controlo da activação e desactivação, temperatura ambiente, direcção do fluxo de ar, velocidade do ventilador, sinal e código de avarias, programação semanal, paragem de emergência, restrição de temperatura por unidade e modo de funcionamento. (material) | 1 | 344425.86 | 344425.860 |
| mo005 | h | Oficial de 1ª instalador de ar condicionado. (mão de obra) | 1.146 | 644.41 | 738.494 |
| mo104 | h | Ajudante de instalador de ar condicionado. (mão de obra) | 1.146 | 401.31 | 459.901 |
| % | % | Custos directos complementares | 2 % | 345624.255 | 6912.485 |
|  |  | Custos directos |  |  | 352536.740 |

## Recursos

**mt42dai700a** Ud Controlador de sistema centralizado
Dados técnicos: Custo energético 775.989 MJ; Emissão de CO2 41.799 kg
Resíduos:
- embalagem: re150101 Embalagens de papel e cartão. (componente de resíduo); rendimento 2.287 kg; Código LER 15 01 01; Massa do elemento 1 kg; Volume 0.001333 m3
- embalagem: re170201 Madeira. (componente de resíduo); rendimento 0.62 kg; Código LER 17 02 01; Massa do elemento 1 kg; Volume 0.000909 m3
