# Chapéu para cozinha

- Propriedade do ficheiro: CYPE Ingenieros S.A.
- Formato: FIEBDC-3/2016
- Programa: Gerador de preços para construção civil. CYPE Ingenieros, S.A.
- Data: 28/10/2024
- Âmbito geográfico: Cabo Verde
- Moeda: CVE
- Custos indirectos: 3 %
- IVA: 15 %

## I Instalações

### IV Ventilação

#### IVK Ventilação adicional específica em cozinha para habitações

**IVK040** Ud Chapéu para cozinha.
Chapéu rotativo, de chapa galvanizada, DucoFlex "DAIKIN", cor telha, com rede de protecção contra a entrada de folhas e pássaros, rufo de chumbo e pescoço de ligação à conduta de 160 mm de diâmetro interior.
Inclui: Marcação. Colocação.
Critério de medição de projecto: Número de unidades previstas, segundo documentação gráfica de Projecto.
Critério de medição de obra: Medir-se-á o número de unidades realmente executadas segundo especificações de Projecto.

| Código | Un | Descrição | Rendimento | Preço | Importância |
|---|---|---|---|---|---|
| mt42dai986a | Ud | Chapéu rotativo, de chapa galvanizada, DucoFlex "DAIKIN", cor telha, com rede de protecção contra a entrada de folhas e pássaros, rufo de chumbo e pescoço de ligação à conduta de 160 mm de diâmetro interior. (material) | 1 | 27449.5 | 27449.500 |
| mo011 | h | Oficial de 1ª montador. (mão de obra) | 0.178 | 644.41 | 114.705 |
| mo080 | h | Ajudante de montador. (mão de obra) | 0.089 | 402.07 | 35.784 |
| % | % | Custos directos complementares | 2 % | 27599.989 | 552.000 |
|  |  | Custos directos |  |  | 28151.989 |
