# Unidade exterior de ar condicionado, com recuperação de calor, para sistema VRV-5, para gás R-32

- Propriedade do ficheiro: CYPE INGENIEROS, S.A.
- Formato: FIEBDC-3/2002
- Âmbito geográfico: Cabo Verde
- Moeda: CVE
- Custos indirectos: 3.00 %
- IVA: 15.00 %

## I Instalações

### IB Sistemas de climatização

#### IBY Sistema VRV (Daikin)

**IBY155** Ud Unidade exterior de ar condicionado, com recuperação de calor, para sistema VRV-5, para gás R-32.
Unidade exterior para sistema VRV-5 (Volume de Refrigerante Variável), para gás R-32, bomba de calor com recuperação de calor, modelo REYA8A9 "DAIKIN", com temperatura de refrigerante variável para a melhora da eficiência estacional, alimentação trifásica (400V/50Hz), potência frigorífica nominal 22,4 kW (temperatura de bolbo húmido de ar interior 19°C, temperatura de bolbo seco do ar exterior 35°C), SEER 7,1, limite de funcionamento de temperatura de bolbo seco do ar exterior em arrefecimento desde -5 até 46°C, potência calorífica nominal 25 kW (temperatura de bolbo seco de ar interior 20°C, temperatura de bolbo húmido do ar exterior 6°C), SCOP 4,1, limite de funcionamento de temperatura de bolbo seco do ar exterior em aquecimento desde -20 até 16°C, controlo através de microprocessador, compressor scroll, com controlo Inverter, 1685x930x765 mm, peso 102 kg, pressão sonora 56,3 dBA, caudal de ar 162 m³/min, comprimento total máximo da tubagem frigorífica 300 m, comprimento máximo entre unidade exterior e unidade interior mais distante 100 m (130 m equivalentes), diferença máxima de altura de instalação 50 m se a unidade exterior se encontra por cima das unidades interiores e 40 m se encontra-se por baixo, comprimento máximo entre o primeiro kit de ramificação (ligação Refnet) de tubagem frigorífica e unidade interior mais distante 40 m, bloco de terminais F1-F2 para cabo de 2 fios de transmissão e controlo (bus D-III Net), tratamento anticorrosivo especial do permutador de calor, função de recuperação de refrigerante, carga automática adicional de refrigerante, prova automática de funcionamento e ajuste de limitação de consumo de energia (função I-Demand).
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42dai062b | Ud | Unidade exterior para sistema VRV-5 (Volume de Refrigerante Variável), para gás R-32, bomba de calor com recuperação de calor, modelo REYA8A9 "DAIKIN", com temperatura de refrigerante variável para a melhora da eficiência estacional, alimentação trifásica (400V/50Hz), potência frigorífica nominal 22,4 kW (temperatura de bolbo húmido de ar interior 19°C, temperatura de bolbo seco do ar exterior 35°C), SEER 7,1, limite de funcionamento de temperatura de bolbo seco do ar exterior em arrefecimento desde -5 até 46°C, potência calorífica nominal 25 kW (temperatura de bolbo seco de ar interior 20°C, temperatura de bolbo húmido do ar exterior 6°C), SCOP 4,1, limite de funcionamento de temperatura de bolbo seco do ar exterior em aquecimento desde -20 até 16°C, controlo através de microprocessador, compressor scroll, com controlo Inverter, 1685x930x765 mm, peso 102 kg, pressão sonora 56,3 dBA, caudal de ar 162 m³/min, comprimento total máximo da tubagem frigorífica 300 m, comprimento máximo entre unidade exterior e unidade interior mais distante 100 m (130 m equivalentes), diferença máxima de altura de instalação 50 m se a unidade exterior se encontra por cima das unidades interiores e 40 m se encontra-se por baixo, comprimento máximo entre o primeiro kit de ramificação (ligação Refnet) de tubagem frigorífica e unidade interior mais distante 40 m, bloco de terminais F1-F2 para cabo de 2 fios de transmissão e controlo (bus D-III Net), tratamento anticorrosivo especial do permutador de calor, função de recuperação de refrigerante, carga automática adicional de refrigerante, prova automática de funcionamento e ajuste de limitação de consumo de energia (função I-Demand). (material) | 1.000 | 2526824.43 | 2526824.43 |
| mo005 | h | Oficial de 1ª instalador de ar condicionado. (mão de obra) | 7.397 | 672.75 | 4976.33 |
| mo104 | h | Ajudante de instalador de ar condicionado. (mão de obra) | 7.397 | 418.91 | 3098.68 |
| % | % | Custos directos complementares | 2 % | 2534899.44 | 50697.99 |
|  |  | Custos directos |  |  | 2585597.43 |
