# Equipamento de ar condicionado com unidade interior de parede, sistema ar-ar split 1x1

- Propriedade do ficheiro: CYPE INGENIEROS, S.A.
- Formato: FIEBDC-3/2002
- Âmbito geográfico: Cabo Verde
- Moeda: CVE
- Custos indirectos: 3.00 %
- IVA: 15.00 %

## I Instalações

### IC Aquecimento, arrefecimento, climatização e A.Q.S.

#### ICN Unidades autónomas de climatização

**ICN020** Ud Equipamento de ar condicionado com unidade interior de parede, sistema ar-ar split 1x1.
Equipamento de ar condicionado, sistema ar-ar split 1x1, gama Sky Air, série Alpha, modelo ZTXM35A "DAIKIN", potência frigorífica nominal 3,5 kW (temperatura de bolbo seco de ar interior 27°C, temperatura de bolbo húmido de ar interior 19°C, temperatura de bolbo seco do ar exterior 35°C), potência calorífica nominal 4 kW (temperatura de bolbo seco de ar interior 20°C, temperatura de bolbo seco do ar exterior 7°C, temperatura de bolbo húmido do ar exterior 6°C), diâmetro de ligação da tubagem do líquido 1/4", diâmetro de ligação da tubagem de gás 3/8", alimentação monofásica (230V/50Hz), SEER 7,7 (classe A++), SCOP 4,6 (classe A++), consumo de energia anual estacional em arrefecimento 159 kWh, consumo de energia anual estacional em aquecimento 790 kWh, formado por uma unidade interior de parede FTXM35A, com, caudal de ar em arrefecimento a velocidade alta/média/baixa: 11,3/6/4,2 m³/min, caudal de ar em aquecimento a velocidade alta/média/baixa: 9,8/6,5/4,9 m³/min, dimensões 295x778x272 mm, peso 10 kg, pressão sonora em arrefecimento a velocidade alta/média/baixa: 45/29/19 dBA, pressão sonora em aquecimento a velocidade alta/média/baixa: 39/28/20 dBA, potência sonora 60 dBA, com sinal de limpeza de filtro e filtro de ar de sucção, controlo remoto por infravermelhos, com função para/arranque, alteração do modo de funcionamento, ajuste da temperatura de setpoint, selecção da velocidade do ventilador, visualização de sinal no receptor e reset de filtro sujo no comando, e uma unidade exterior RZAG35B, caudal de ar em arrefecimento 55,1 m³/min, caudal de ar em aquecimento 55,1 m³/min, gás refrigerante R-32, compressor swing, dimensões 734x870x373 mm, peso 52 kg, pressão sonora em arrefecimento 48 dBA, pressão sonora em aquecimento 48 dBA, potência sonora 62 dBA, comprimento máximo de tubagem 50 m, diferença máxima de altura entre a unidade exterior e a unidade interior 30 m. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42dai035aa | Ud | Equipamento de ar condicionado, sistema ar-ar split 1x1, gama Sky Air, série Alpha, modelo ZTXM35A "DAIKIN", potência frigorífica nominal 3,5 kW (temperatura de bolbo seco de ar interior 27°C, temperatura de bolbo húmido de ar interior 19°C, temperatura de bolbo seco do ar exterior 35°C), potência calorífica nominal 4 kW (temperatura de bolbo seco de ar interior 20°C, temperatura de bolbo seco do ar exterior 7°C, temperatura de bolbo húmido do ar exterior 6°C), diâmetro de ligação da tubagem do líquido 1/4", diâmetro de ligação da tubagem de gás 3/8", alimentação monofásica (230V/50Hz), SEER 7,7 (classe A++), SCOP 4,6 (classe A++), consumo de energia anual estacional em arrefecimento 159 kWh, consumo de energia anual estacional em aquecimento 790 kWh, formado por uma unidade interior de parede FTXM35A, com, caudal de ar em arrefecimento a velocidade alta/média/baixa: 11,3/6/4,2 m³/min, caudal de ar em aquecimento a velocidade alta/média/baixa: 9,8/6,5/4,9 m³/min, dimensões 295x778x272 mm, peso 10 kg, pressão sonora em arrefecimento a velocidade alta/média/baixa: 45/29/19 dBA, pressão sonora em aquecimento a velocidade alta/média/baixa: 39/28/20 dBA, potência sonora 60 dBA, com sinal de limpeza de filtro e filtro de ar de sucção, controlo remoto por infravermelhos, com função para/arranque, alteração do modo de funcionamento, ajuste da temperatura de setpoint, selecção da velocidade do ventilador, visualização de sinal no receptor e reset de filtro sujo no comando, e uma unidade exterior RZAG35B, caudal de ar em arrefecimento 55,1 m³/min, caudal de ar em aquecimento 55,1 m³/min, gás refrigerante R-32, compressor swing, dimensões 734x870x373 mm, peso 52 kg, pressão sonora em arrefecimento 48 dBA, pressão sonora em aquecimento 48 dBA, potência sonora 62 dBA, comprimento máximo de tubagem 50 m, diferença máxima de altura entre a unidade exterior e a unidade interior 30 m. (material) | 1.000 | 409945.20 | 409945.20 |
| mt42www085 | Ud | Kit de suportes de parede, formado por conjunto de esquadras de 50x45 cm e quatro amortecedores de borracha, com as correspondentes buchas, parafusos, porcas e anilhas. (material) | 1.000 | 3088.06 | 3088.06 |
| mo005 | h | Oficial de 1ª instalador de ar condicionado. (mão de obra) | 2.459 | 672.75 | 1654.29 |
| mo104 | h | Ajudante de instalador de ar condicionado. (mão de obra) | 2.459 | 418.91 | 1030.10 |
| % | % | Custos directos complementares | 2 % | 415717.65 | 8314.35 |
|  |  | Custos directos |  |  | 424032.00 |
