# Boca de ventilação para interiores

- Propriedade do ficheiro: CYPE INGENIEROS, S.A.
- Formato: FIEBDC-3/2002
- Âmbito geográfico: Cabo Verde
- Moeda: CVE
- Custos indirectos: 3.00 %
- IVA: 15.00 %

## I Instalações

### IV Ventilação

#### IVM Ventilação mecânica

**IVM021** Ud Boca de ventilação para interiores.
Boca de ventilação para interiores, adequada para extracção, DucoVent Design "DAIKIN", com embelezador quadrado, de 180x180x52 mm, cor branca RAL 9010, e ligação de 125 mm de diâmetro.
Inclui: Marcação. Colocação.
Critério de medição de projecto: Número de unidades previstas, segundo documentação gráfica de Projecto.
Critério de medição de obra: Medir-se-á o número de unidades realmente executadas segundo especificações de Projecto.

| Código | Un | Descrição | Rendimento | Preço | Importância |
|---|---|---|---|---|---|
| mt42dai970a | Ud | Boca de ventilação para interiores, adequada para extracção, DucoVent Design "DAIKIN", com embelezador quadrado, de 180x180x52 mm, cor branca RAL 9010, e ligação de 125 mm de diâmetro. (material) | 1.000 | 20423.73 | 20423.73 |
| mo005 | h | Oficial de 1ª instalador de ar condicionado. (mão de obra) | 0.186 | 644.41 | 119.86 |
| mo104 | h | Ajudante de instalador de ar condicionado. (mão de obra) | 0.186 | 401.31 | 74.64 |
| % | % | Custos directos complementares | 2 % | 20618.23 | 412.36 |
|  |  | Custos directos |  |  | 21030.59 |
