# Unidade exterior de ar condicionado, bomba de calor, para sistema VRV-IV, para gás R-410A

- Propriedade do ficheiro: CYPE INGENIEROS, S.A.
- Formato: FIEBDC-3/2002
- Âmbito geográfico: Cabo Verde
- Moeda: CVE
- Custos indirectos: 3.00 %
- IVA: 15.00 %

## I Instalações

### IB Sistemas de climatização

#### IBY Sistema VRV (Daikin)

**IBY249** Ud Unidade exterior de ar condicionado, bomba de calor, para sistema VRV-IV, para gás R-410A.
Combinação de três unidades exteriores de ar condicionado para sistema VRV-IV C+ (Volume de Refrigerante Variável), bomba de calor, modelo RXYLQ30T "DAIKIN", para gás R-410A, com temperatura de refrigerante variável para a melhora da eficiência estacional, formada por três unidades RXYLQ10T, alimentação trifásica (400V/50Hz), potência frigorífica nominal 83,5 kW (temperatura de bolbo seco de ar interior 27°C, temperatura de bolbo seco do ar exterior 35°C), SEER 6,55, limite de funcionamento de temperatura de bolbo seco do ar exterior em arrefecimento desde -5 até 43°C, potência calorífica nominal 93,5 kW (temperatura de bolbo seco de ar interior 20°C, temperatura de bolbo seco do ar exterior 7°C), SCOP 3,61, limite de funcionamento de temperatura de bolbo seco do ar exterior em aquecimento desde -25 até 16°C, possibilidade de ligação de até 64 unidades interiores com uma percentagem de capacidade mínima de 70% e máximo de 130%, controlo através de microprocessador, compressores scroll hermeticamente vedados, com controlo Inverter, dimensões 1685x3760x765 mm, caudal de ar nominal 513 m³/min, comprimento total máximo da tubagem frigorífica 1000 m, comprimento máximo entre unidade exterior e unidade interior mais distante 165 m (190 m equivalentes), diferença máxima de altura de instalação 90 m se a unidade exterior se encontra por cima das unidades interiores e 90 m se encontra-se por baixo, comprimento máximo entre o primeiro kit de ramificação (ligação Refnet) de tubagem frigorífica e unidade interior mais distante 40 m, bloco de terminais F1-F2 para cabo de 2 fios de transmissão e controlo (bus D-III Net), ecrã de configuração e software que faz que a colocação em funcionamento, a configuração e a personalização sejam mais rápidas e exactas, e possibilidade de instalação em interior como resultado da alta pressão estática externa de ar, tratamento anticorrosivo especial do permutador de calor, função de recuperação de refrigerante, carga automática adicional de refrigerante, prova automática de funcionamento e ajuste de limitação de consumo de energia (função I-Demand).
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42dai077a | Ud | Combinação de três unidades exteriores de ar condicionado para sistema VRV-IV C+ (Volume de Refrigerante Variável), bomba de calor, modelo RXYLQ30T "DAIKIN", para gás R-410A, com temperatura de refrigerante variável para a melhora da eficiência estacional, formada por três unidades RXYLQ10T, alimentação trifásica (400V/50Hz), potência frigorífica nominal 83,5 kW (temperatura de bolbo seco de ar interior 27°C, temperatura de bolbo seco do ar exterior 35°C), SEER 6,55, limite de funcionamento de temperatura de bolbo seco do ar exterior em arrefecimento desde -5 até 43°C, potência calorífica nominal 93,5 kW (temperatura de bolbo seco de ar interior 20°C, temperatura de bolbo seco do ar exterior 7°C), SCOP 3,61, limite de funcionamento de temperatura de bolbo seco do ar exterior em aquecimento desde -25 até 16°C, possibilidade de ligação de até 64 unidades interiores com uma percentagem de capacidade mínima de 70% e máximo de 130%, controlo através de microprocessador, compressores scroll hermeticamente vedados, com controlo Inverter, dimensões 1685x3760x765 mm, caudal de ar nominal 513 m³/min, comprimento total máximo da tubagem frigorífica 1000 m, comprimento máximo entre unidade exterior e unidade interior mais distante 165 m (190 m equivalentes), diferença máxima de altura de instalação 90 m se a unidade exterior se encontra por cima das unidades interiores e 90 m se encontra-se por baixo, comprimento máximo entre o primeiro kit de ramificação (ligação Refnet) de tubagem frigorífica e unidade interior mais distante 40 m, bloco de terminais F1-F2 para cabo de 2 fios de transmissão e controlo (bus D-III Net), ecrã de configuração e software que faz que a colocação em funcionamento, a configuração e a personalização sejam mais rápidas e exactas, e possibilidade de instalação em interior como resultado da alta pressão estática externa de ar, tratamento anticorrosivo especial do permutador de calor, função de recuperação de refrigerante, carga automática adicional de refrigerante, prova automática de funcionamento e ajuste de limitação de consumo de energia (função I-Demand). (material) | 1.000 | 8270523.08 | 8270523.08 |
| mo005 | h | Oficial de 1ª instalador de ar condicionado. (mão de obra) | 9.938 | 639.39 | 6354.26 |
| mo104 | h | Ajudante de instalador de ar condicionado. (mão de obra) | 9.938 | 398.19 | 3957.21 |
| % | % | Custos directos complementares | 2 % | 8280834.55 | 165616.69 |
|  |  | Custos directos |  |  | 8446451.24 |
