# Válvula de corte

- Propriedade do ficheiro: CYPE Ingenieros S.A.
- Formato: FIEBDC-3/2016
- Programa: Generador de precios de la construcción. CYPE Ingenieros, S.A.
- Data: 23/05/2024
- Âmbito geográfico: Cabo Verde
- Moeda: CVE
- Custos indirectos: 3 %
- IVA: 15 %

## I Instalações

### IF Abastecimento de água

#### IFW Elementos

**IFW010** Ud Válvula de corte.
Válvula de esfera de latão niquelado para enroscar de 2".
Inclui: Marcação. Colocação, ligação e verificação do seu correcto funcionamento.
Critério de medição de projecto: Número de unidades previstas, segundo documentação gráfica de Projecto.
Critério de medição de obra: Medir-se-á o número de unidades realmente executadas segundo especificações de Projecto.

| Código | Un | Descrição | Rendimento | Preço | Importância |
|---|---|---|---|---|---|
| mt37sve010g | Ud | Válvula de esfera de latão niquelado para enroscar de 2". (material) | 1 | 6368.86 | 6368.860 |
| mt37www010 | Ud | Material auxiliar para instalações de abastecimento de água. (material) | 1 | 226.41 | 226.410 |
| mo008 | h | Oficial de 1ª canalizador. (mão de obra) | 0.449 | 639.39 | 287.086 |
| mo107 | h | Ajudante de canalizador. (mão de obra) | 0.449 | 398.19 | 178.787 |
| % | % | Custos directos complementares | 2 % | 7061.143 | 141.223 |
|  |  | Custos directos |  |  | 7202.366 |

## Recursos

**mt37sve010g** Ud Válvula de esfera de latão niquelado para enroscar de 2"
Dados técnicos: Custo energético 1932.739 MJ; Emissão de CO2 129.861 kg
Resíduos:
- embalagem: re150101 Embalagens de papel e cartão. (componente de resíduo); rendimento 0.072 kg; Código LER 15 01 01; Massa do elemento 1 kg; Volume 0.001333 m3
