# Válvula de corte

- Propriedade do ficheiro: CYPE Ingenieros S.A.
- Formato: FIEBDC-3/2016
- Programa: Generador de precios de la construcción. CYPE Ingenieros, S.A.
- Data: 16/06/2024
- Âmbito geográfico: Cabo Verde
- Moeda: CVE
- Custos indirectos: 3 %
- IVA: 15 %

## I Instalações

### IF Abastecimento de água

#### IFW Elementos

**IFW010** Ud Válvula de corte.
Válvula de esfera de aço inoxidável classe 1.4401 segundo EN 10088-1 (AISI 304), de duas peças, para enroscar, de 1/2", com comando de alavanca, PN=40 bar e temperatura de serviço desde -25°C (excluindo congelação) até 180°C.
Inclui: Marcação. Colocação, ligação e verificação do seu correcto funcionamento.
Critério de medição de projecto: Número de unidades previstas, segundo documentação gráfica de Projecto.
Critério de medição de obra: Medir-se-á o número de unidades realmente executadas segundo especificações de Projecto.

| Código | Un | Descrição | Rendimento | Preço | Importância |
|---|---|---|---|---|---|
| mt37sve100a | Ud | Válvula de esfera, para enroscar, de 1/2", PN=40 bar e temperatura de serviço desde -25°C (excluindo congelação) até 180°C, formada por corpo de aço inoxidável classe 1.4401 segundo EN 10088-1 (AISI 304), de duas peças, comando de alavanca de aço inoxidável AISI 304 com sistema de bloqueio, assentos do obturador e sistema de porca de prensa de PTFE que permite o reaperto, segundo EN 13828. (material) | 1 | 1976.54 | 1976.540 |
| mt37www010 | Ud | Material auxiliar para instalações de abastecimento de água. (material) | 1 | 226.41 | 226.410 |
| mo008 | h | Oficial de 1ª canalizador. (mão de obra) | 0.115 | 639.39 | 73.530 |
| mo107 | h | Ajudante de canalizador. (mão de obra) | 0.115 | 398.19 | 45.792 |
| % | % | Custos directos complementares | 2 % | 2322.272 | 46.445 |
|  |  | Custos directos |  |  | 2368.717 |
