# Corte de árvore

- Propriedade do ficheiro: CYPE Ingenieros S.A.
- Formato: FIEBDC-3/2016
- Programa: Generador de precios de la construcción. CYPE Ingenieros, S.A.
- Data: 15/06/2024
- Âmbito geográfico: Cabo Verde
- Moeda: CVE
- Custos indirectos: 3 %
- IVA: 15 %

## A Acondicionamento do terreno

### AD Movimento de terras em edificação

#### ADL Desmatação e decapagem

**ADL015** Ud Corte de árvore.
Corte de árvore de entre 5 e 10 m de altura, de 15 a 30 cm de diâmetro de tronco e copa pouco frondosa, com motosserra, com extracção do toco, carga manual para camião e transporte dos resíduos vegetais a vertedero específico, situado uma distância máxima de 10 km.
Critérios considerados na determinação do preço da unidade de obra: O preço inclui o tempo de espera em obra durante as operações de carga, a viagem de ida, a descarga e a viagem de volta.
Inclui: Corte do tronco da árvore próximo da base. Extracção do toco e das raízes. Corte do tronco, dos ramos e das raízes. Remoção de restos e desperdícios. Carga a camião. Transporte de resíduos vegetais a aterro específico. Enchimento e compactação da abertura com terra da própria escavação.
Critério de medição de projecto: Número de unidades previstas, segundo documentação gráfica de Projecto.
Critério de medição de obra: Medir-se-á o número de unidades realmente executadas segundo especificações de Projecto.

| Código | Un | Descrição | Rendimento | Preço | Importância |
|---|---|---|---|---|---|
| mq09sie010 | h | Motoserra a gasolina, de 50 cm de espada e 2 kW de potência. (equipamento) | 0.515 | 322.36 | 166.015 |
| mq01exn020a | h | Retroescavadora hidráulica sobre pneus, de 105 kW. (equipamento) | 0.074 | 4980.36 | 368.547 |
| mq02roa010a | h | Cilindro vibratório de condução manual, de 700 kg, largura de trabalho 70 cm. (equipamento) | 0.15 | 909.04 | 136.356 |
| mq04cag010a | h | Camião com grua de carga máxima 6 t. (equipamento) | 0.095 | 5313.45 | 504.778 |
| mo040 | h | Oficial de 1ª jardineiro. (mão de obra) | 0.386 | 622.24 | 240.185 |
| mo086 | h | Ajudante de jardineiro. (mão de obra) | 0.76 | 398.94 | 303.194 |
| % | % | Custos directos complementares | 2 % | 1719.075 | 34.382 |
|  |  | Custos directos |  |  | 1753.457 |

Resíduos:
- escavação: ruo200201 Resíduos biodegradáveis. (componente de resíduo); rendimento 169.66 kg; Código LER 20 02 01; Massa do elemento 1 kg; Volume 0.000667 m3
- escavação: ruo170504 Solos e rochas não abrangidos em 17 05 03. (componente de resíduo); rendimento 8.483 kg; Código LER 17 05 04; Massa do elemento 1 kg; Volume 0.000625 m3
