# Estaca barrete de betão armado, sem lamas

- Propriedade do ficheiro: CYPE Ingenieros S.A.
- Formato: FIEBDC-3/2016
- Programa: Generador de precios de la construcción. CYPE Ingenieros, S.A.
- Data: 15/06/2024
- Âmbito geográfico: Cabo Verde
- Moeda: CVE
- Custos indirectos: 3 %
- IVA: 15 %

## C Fundações

### CP Profundas

#### CPZ Estaca barrete

**CPZ010** m² Estaca barrete de betão armado, sem lamas.
Estaca barrete de betão armado, de 80 cm de espessura, com uma largura de 80 a 300 cm e até 30 m de profundidade, ou até encontrar rocha ou camadas duras de terreno, em terreno coesivo estável sem rejeição no ensaio SPT, sem utilização de lamas tixotrópicas; realizado com betão C30/37 (XC4(P) + XD1(P)+ XF2(P); D12; S4; Cl 0,4) fabricado em central, e betonagem desde camião, com betonagem contínua em seco através de tubo Tremie, e aço A400 NR, com uma quantidade aproximada de 30 kg/m². Incluindo arame de atar e separadores.
Critérios considerados na determinação do preço da unidade de obra: O preço inclui a elaboração da armadura (corte, dobragem e moldagem de elementos) no estaleiro da obra e a montagem no lugar definitivo da sua colocação em obra.
Inclui: Escavação e extracção de terras. Colocação da armadura. Colocação do tubo Tremie. Betonagem e compactação do betão.
Critério de medição de projecto: Superfície medida segundo documentação gráfica de Projecto.
Critério de medição de obra: Medir-se-á a superfície realmente executada segundo especificações de Projecto.

| Código | Un | Descrição | Rendimento | Preço | Importância |
|---|---|---|---|---|---|
| mt07aco020j | Ud | Separador homologado para paredes moldadas. (material) | 2 | 14.41 | 28.820 |
| mt07aco040e | kg | Aço em varões nervurados, A400 NR, fornecido em obra em varões sem elaborar, de vários diâmetros. (material) | 31.5 | 188.69 | 5943.735 |
| mt08var050 | kg | Arame galvanizado para atar, de 1,30 mm de diâmetro. (material) | 0.33 | 193.69 | 63.918 |
| mt10haf020jyiie | m³ | Betão C30/37 (XC4(P) + XD1(P) + XF2(P); D12; S4; Cl 0,4), fabricado em central, segundo NP EN 206. (material) | 1.012 | 15890.28 | 16080.963 |
| mq03pae060Im | h | Maquinaria para escavação de parede moldada de 80 cm de espessura e até 30 m de profundidade, escavação sem utilização de lamas tixotrópicas, em terreno coerente estável sem rejeição no ensaio SPT. (equipamento) | 0.33 | 4727.85 | 1560.191 |
| mq07gte010c | h | Autogrua de braço telescópico com uma capacidade de elevação de 30 t e 27 m de altura máxima de trabalho. (equipamento) | 0.17 | 7199.22 | 1223.867 |
| mo043 | h | Oficial de 1ª armador de ferro. (mão de obra) | 0.302 | 647.55 | 195.560 |
| mo090 | h | Ajudante de armador de ferro. (mão de obra) | 0.416 | 414.89 | 172.594 |
| mo045 | h | Oficial de 1ª estruturista, em trabalhos de betonagem. (mão de obra) | 0.255 | 647.55 | 165.125 |
| mo092 | h | Ajudante de estruturista, em trabalhos de betonagem. (mão de obra) | 1.02 | 414.89 | 423.188 |
| % | % | Custos directos complementares | 2 % | 25857.961 | 517.159 |
|  |  | Custos directos |  |  | 26375.120 |

Resíduos:
- colocação: mt07aco040e Aço em varões nervurados, A400 NR, fornecido em obra em varões sem elaborar, de vários diâmetros; factor de resíduo 0.0075
- colocação: mt08var050 Arame galvanizado para atar, de 1,30 mm de diâmetro; factor de resíduo 0.0038
- colocação: mt10haf020jyiie Betão C30/37 (XC4(P) + XD1(P) + XF2(P); D12; S4; Cl 0,4), fabricado em central, segundo NP EN 206; factor de resíduo 0.00114089
- escavação: ruo170504 Solos e rochas não abrangidos em 17 05 03. (componente de resíduo); rendimento 1616 kg; Código LER 17 05 04; Massa do elemento 1 kg; Volume 0.000625 m3

## Recursos

**mt07aco020j** Ud Separador homologado para paredes moldadas
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020jyiie** m³ Betão C30/37 (XC4(P) + XD1(P) + XF2(P); D12; S4; Cl 0,4), fabricado em central, segundo NP EN 206
Dados técnicos: Custo energético 2208.000 MJ; Emissão de CO2 253.000 kg; Código LER 17 01 01; Massa do elemento 2300 kg; Volume 1.533333 m3
