# Laje aligeirada de vigotas metálicas

- Propriedade do ficheiro: CYPE Ingenieros S.A.
- Formato: FIEBDC-3/2016
- Programa: Generador de precios de la construcción. CYPE Ingenieros, S.A.
- Data: 15/06/2024
- Âmbito geográfico: Cabo Verde
- Moeda: CVE
- Custos indirectos: 3 %
- IVA: 15 %

## E Estruturas

### EA Metálicas

#### EAF Lajes

**EAF010** m² Laje aligeirada de vigotas metálicas.
Laje de 25 = 20+5 cm de altura, composta de: vigotas de aço laminado a quente EN 10025 S275JR, em perfis simples, IPE 160; abobadilha cerâmica, 60x25x20 cm; camada de compressão de betão armado de 5 cm de espessura, realizada com betão C40/50 (XC1(P); D12; S2; Cl 0,2) fabricado em central, e betonagem com grua, volume de betão 0,08 m³/m², aço A400 NR em zona de reforço de momentos negativos, quantidade 1,8 kg/m³, e malha electrossoldada AR42 100x300 mm de aço A500 EL, como armadura de distribuição; montagem e desmontagem do sistema de cofragem.
Critérios considerados na determinação do preço da unidade de obra: O preço inclui a elaboração da armadura (corte, dobragem e moldagem de elementos) no estaleiro da obra, a montagem no lugar definitivo da sua colocação em obra, as soldaduras, os cortes, os desperdícios, as peças especiais, os casquilhos e os elementos auxiliares de montagem.
Inclui: Implantação do sistema de cofragem. Montagem do sistema de cofragem. Marcação da geometria da planta. Colocação das vigotas. Execução das ligações soldadas. Colocação de abobadilhas. Colocação das armaduras com separadores homologados. Betonagem e compactação do betão. Nivelamento da camada de compressão. Cura do betão. Desmontagem do sistema de cofragem.
Critério de medição de projecto: Superfície medida em verdadeira magnitude desde as faces exteriores das vigas de bordadura do perímetro, segundo documentação gráfica de Projecto, descontando as aberturas de superfície maior de 6 m².
Critério de medição de obra: Medir-se-á, em verdadeira magnitude, desde as faces exteriores das vigas perimetrais, a superfície realmente executada segundo especificações de Projecto, descontando as aberturas de superfície maior de 6 m².

| Código | Un | Descrição | Rendimento | Preço | Importância |
|---|---|---|---|---|---|
| mt08evm010 | m² | Sistema de cofragem parcial de madeira, recuperável, para execução de maciços de apoios em lajes de vigotas metálicas e abobadilhas, devidamente escorada, amortizável em 50 utilizações, até 4,5 m de altura. (material) | 0.1 | 3228.27 | 322.827 |
| mt07bce010e | Ud | Abobadilha cerâmica, 60x25x20 cm, segundo EN 15037-3. Inclusive peças especiais. (material) | 6 | 230.53 | 1383.180 |
| mt07ala010deb | kg | Aço laminado EN 10025 S275JR, em perfis laminados a quente, peças simples, para aplicações estruturais, acabamento com primário antioxidante. Trabalhado e montado em oficina, para colocar com ligações soldadas em obra. (material) | 26.07 | 221.31 | 5769.552 |
| mt07aco040e | kg | Aço em varões nervurados, A400 NR, fornecido em obra em varões sem elaborar, de vários diâmetros. (material) | 1.8 | 188.69 | 339.642 |
| mt08var050 | kg | Arame galvanizado para atar, de 1,30 mm de diâmetro. (material) | 0.022 | 193.69 | 4.261 |
| mt07ame020ddc | m² | Malha electrossoldada AR42 100x300 mm, com arames longitudinais de 4,2 mm de diâmetro e arames transversais de 4,2 mm de diâmetro, aço A500 EL. (material) | 1.1 | 374.42 | 411.862 |
| mt10haf020jgnma | m³ | Betão C40/50 (XC1(P); D12; S2; Cl 0,2), fabricado em central, segundo NP EN 206. (material) | 0.08 | 17770.79 | 1421.663 |
| mq08sol010 | h | Equipamento de oxicorte, com acetileno como combustível e oxigénio como comburente. (equipamento) | 0.01 | 791.92 | 7.919 |
| mq08sol020 | h | Equipamentos e elementos auxiliares para soldadura eléctrica. (equipamento) | 0.015 | 328.5 | 4.928 |
| mo047 | h | Oficial de 1ª montador de estruturas metálicas. (mão de obra) | 0.263 | 647.55 | 170.306 |
| mo094 | h | Ajudante de montador de estruturas metálicas. (mão de obra) | 0.263 | 414.89 | 109.116 |
| mo044 | h | Oficial de 1ª cofrador. (mão de obra) | 0.066 | 647.55 | 42.738 |
| mo091 | h | Ajudante de cofrador. (mão de obra) | 0.066 | 414.89 | 27.383 |
| mo043 | h | Oficial de 1ª armador de ferro. (mão de obra) | 0.05 | 647.55 | 32.378 |
| mo090 | h | Ajudante de armador de ferro. (mão de obra) | 0.052 | 414.89 | 21.574 |
| mo045 | h | Oficial de 1ª estruturista, em trabalhos de betonagem. (mão de obra) | 0.029 | 647.55 | 18.779 |
| mo092 | h | Ajudante de estruturista, em trabalhos de betonagem. (mão de obra) | 0.115 | 414.89 | 47.712 |
| % | % | Custos directos complementares | 2 % | 10135.820 | 202.716 |
|  |  | Custos directos |  |  | 10338.536 |

Resíduos:
- colocação: mt07bce010e Abobadilha cerâmica, 60x25x20 cm, segundo EN 15037-3. Inclusive peças especiais; factor de resíduo 0.0245
- colocação: mt07ala010deb; factor de resíduo 0.0045
- colocação: mt07aco040e Aço em varões nervurados, A400 NR, fornecido em obra em varões sem elaborar, de vários diâmetros; factor de resíduo 0.0075
- colocação: mt08var050 Arame galvanizado para atar, de 1,30 mm de diâmetro; factor de resíduo 0.0038
- colocação: mt07ame020ddc; factor de resíduo 0.021549
- colocação: mt10haf020jgnma Betão C40/50 (XC1(P); D12; S2; Cl 0,2), fabricado em central, segundo NP EN 206; factor de resíduo 0.00101707

## Recursos

**mt07bce010e** Ud Abobadilha cerâmica, 60x25x20 cm, segundo EN 15037-3. Inclusive peças especiais
Dados técnicos: Custo energético 33.856 MJ; Emissão de CO2 2.570 kg; Código LER 17 01 03; Massa do elemento 10.75 kg; Volume 0.0086 m3
Resíduos:
- embalagem: re170201 Madeira. (componente de resíduo); rendimento 0.021 kg; Código LER 17 02 01; Massa do elemento 1 kg; Volume 0.000909 m3
- embalagem: re170203 Plástico. (componente de resíduo); rendimento 0.006 kg; Código LER 17 02 03; Massa do elemento 1 kg; Volume 0.001667 m3

**mt07ala010deb** kg Aço laminado EN 10025 S275JR
Dados técnicos: Custo energético 9.830 MJ; Emissão de CO2 0.510 kg; Código LER 17 04 05; Massa do elemento 1 kg; Volume 0.000476 m3

**mt07aco040e** kg Aço em varões nervurados, A400 NR, fornecido em obra em varões sem elaborar, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt10haf020jgnma** m³ Betão C40/50 (XC1(P); D12; S2; Cl 0,2), fabricado em central, segundo NP EN 206
Dados técnicos: Custo energético 2208.000 MJ; Emissão de CO2 253.000 kg; Código LER 17 01 01; Massa do elemento 2300 kg; Volume 1.533333 m3
