# Estrutura metálica com laje aligeirada

- Propriedade do ficheiro: CYPE Ingenieros S.A.
- Formato: FIEBDC-3/2016
- Programa: Generador de precios de la construcción. CYPE Ingenieros, S.A.
- Data: 23/05/2024
- Âmbito geográfico: Cabo Verde
- Moeda: CVE
- Custos indirectos: 3 %
- IVA: 15 %

## E Estruturas

### EA Metálicas

#### EAM Montagens industriais

**EAM030** m² Estrutura metálica com laje aligeirada.
Estrutura metálica realizada com pórticos de aço EN 10025 S275JR, em perfis laminados a quente, acabamento com primário antioxidante, com ligações soldadas em obra, composta pelos seguintes elementos: LAJE: 25 = 20+5 cm de altura; vigotas metálicas simples IPE 140; abobadilha mecanizada de poliestireno expandido, 60x50x20 cm, para vigotas metálicas; camada de compressão de betão armado de 5 cm de espessura, realizada com betão C25/30 (XC1(P); D12; S3; Cl 0,4) fabricado em central, e betonagem com grua, volume de betão 0,08 m³/m², aço A400 NR na zona de reforço de momentos negativos, quantidade 1,8 kg/m³ e malha electrossoldada AR42 100x300 mm de aço A500 EL, como armadura de distribuição; montagem e desmontagem do sistema de cofragem; VIGAS: metálicas simples, das séries IPN, IPE, HEA, HEB ou HEM, com uma quantidade aproximada de 25 kg/m²; PILARES: metálicos simples, das séries IPN, IPE, HEA, HEB ou HEM, com uma quantidade aproximada de 3,8 kg/m².
Critérios considerados na determinação do preço da unidade de obra: O preço inclui a elaboração da armadura (corte, dobragem e moldagem de elementos) no estaleiro da obra, a montagem no lugar definitivo da sua colocação em obra, as soldaduras, os cortes, os desperdícios, as peças especiais, as placas de arranque e de transição de pilar inferior a superior, os casquilhos e os elementos auxiliares de montagem, mas não inclui as placas de ancoragem dos pilares à fundação.
Inclui: PILARES: Limpeza e preparação do plano de apoio. Marcação dos eixos. Colocação e fixação provisória do pilar. Aprumo e nivelamento. Execução das uniões. LAJE E VIGAS: Implantação do sistema de cofragem. Montagem do sistema de cofragem. Limpeza e preparação do plano de apoio das vigas. Implantação e marcação dos eixos das vigas. Colocação e fixação provisória das vigas. Colocação das vigotas. Execução das uniões. Verificação final do aprume e dos níveis. Colocação de abobadilhas. Colocação das armaduras com separadores homologados. Betonagem e compactação do betão. Nivelamento da camada de compressão. Cura do betão. Desmontagem do sistema de cofragem. Reparação de defeitos superficiais do betão.
Critério de medição de projecto: Superfície medida em verdadeira magnitude desde as faces exteriores das vigas de bordadura do perímetro, segundo documentação gráfica de Projecto, descontando as aberturas de superfície maior de 6 m².
Critério de medição de obra: Medir-se-á, em verdadeira magnitude, desde as faces exteriores das vigas perimetrais, a superfície realmente executada segundo especificações de Projecto, descontando as aberturas de superfície maior de 6 m².

| Código | Un | Descrição | Rendimento | Preço | Importância |
|---|---|---|---|---|---|
| mt08evm010 | m² | Sistema de cofragem parcial de madeira, recuperável, para execução de maciços de apoios em lajes de vigotas metálicas e abobadilhas, devidamente escorada, amortizável em 50 utilizações, até 4,5 m de altura. (material) | 0.1 | 3228.27 | 322.827 |
| mt07bpo030i | Ud | Abobadilha mecanizada de poliestireno expandido, 60x50x20 cm, para vigotas metálicas, EN 15037-4. Inclusive peças especiais. (material) | 3 | 419.28 | 1257.840 |
| mt07ala010deb | kg | Aço laminado EN 10025 S275JR, em perfis laminados a quente, peças simples, para aplicações estruturais, acabamento com primário antioxidante. Trabalhado e montado em oficina, para colocar com ligações soldadas em obra. (material) | 50.085 | 276.64 | 13855.514 |
| mt07aco040e | kg | Aço em varões nervurados, A400 NR, fornecido em obra em varões sem elaborar, de vários diâmetros. (material) | 1.8 | 188.69 | 339.642 |
| mt08var050 | kg | Arame galvanizado para atar, de 1,30 mm de diâmetro. (material) | 0.022 | 193.69 | 4.261 |
| mt07ame020ddc | m² | Malha electrossoldada AR42 100x300 mm, com arames longitudinais de 4,2 mm de diâmetro e arames transversais de 4,2 mm de diâmetro, aço A500 EL. (material) | 1.1 | 374.42 | 411.862 |
| mt10haf020jgngc | m³ | Betão C25/30 (XC1(P); D12; S3; Cl 0,4), fabricado em central, segundo NP EN 206. (material) | 0.08 | 13856.98 | 1108.558 |
| mq08sol010 | h | Equipamento de oxicorte, com acetileno como combustível e oxigénio como comburente. (equipamento) | 0.01 | 791.92 | 7.919 |
| mq08sol020 | h | Equipamentos e elementos auxiliares para soldadura eléctrica. (equipamento) | 0.89 | 328.5 | 292.365 |
| mq07gte010a | h | Autogrua de braço telescópico com uma capacidade de elevação de 12 t e 20 m de altura máxima de trabalho. (equipamento) | 0.01 | 5265.1 | 52.651 |
| mo047 | h | Oficial de 1ª montador de estruturas metálicas. (mão de obra) | 1.02 | 647.55 | 660.501 |
| mo094 | h | Ajudante de montador de estruturas metálicas. (mão de obra) | 0.596 | 414.89 | 247.274 |
| mo044 | h | Oficial de 1ª cofrador. (mão de obra) | 0.066 | 647.55 | 42.738 |
| mo091 | h | Ajudante de cofrador. (mão de obra) | 0.066 | 414.89 | 27.383 |
| mo043 | h | Oficial de 1ª armador de ferro. (mão de obra) | 0.05 | 647.55 | 32.378 |
| mo090 | h | Ajudante de armador de ferro. (mão de obra) | 0.052 | 414.89 | 21.574 |
| mo045 | h | Oficial de 1ª estruturista, em trabalhos de betonagem. (mão de obra) | 0.029 | 647.55 | 18.779 |
| mo092 | h | Ajudante de estruturista, em trabalhos de betonagem. (mão de obra) | 0.115 | 414.89 | 47.712 |
| % | % | Custos directos complementares | 2 % | 18751.778 | 375.036 |
|  |  | Custos directos |  |  | 19126.814 |

Resíduos:
- colocação: mt07bpo030i; factor de resíduo 0.0305036
- colocação: mt07ala010deb; factor de resíduo 0.0045
- colocação: mt07aco040e Aço em varões nervurados, A400 NR, fornecido em obra em varões sem elaborar, de vários diâmetros; factor de resíduo 0.0075
- colocação: mt08var050 Arame galvanizado para atar, de 1,30 mm de diâmetro; factor de resíduo 0.0038
- colocação: mt07ame020ddc; factor de resíduo 0.021549
- colocação: mt10haf020jgngc Betão C25/30 (XC1(P); D12; S3; Cl 0,4), fabricado em central, segundo NP EN 206; factor de resíduo 0.00127478

## Recursos

**mt07bpo030i** Ud Abobadilha mecanizada de poliestireno expandido
Dados técnicos: Custo energético 25.951 MJ; Emissão de CO2 0.890 kg; Código LER 17 06 04; Massa do elemento 0.28 kg; Volume 0.000467 m3
Resíduos:
- embalagem: re170203 Plástico. (componente de resíduo); rendimento 0.002 kg; Código LER 17 02 03; Massa do elemento 1 kg; Volume 0.001667 m3

**mt07ala010deb** kg Aço laminado EN 10025 S275JR
Dados técnicos: Custo energético 9.830 MJ; Emissão de CO2 0.510 kg; Código LER 17 04 05; Massa do elemento 1 kg; Volume 0.000476 m3

**mt07aco040e** kg Aço em varões nervurados, A400 NR, fornecido em obra em varões sem elaborar, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt10haf020jgngc** m³ Betão C25/30 (XC1(P); D12; S3; Cl 0,4), fabricado em central, segundo NP EN 206
Dados técnicos: Custo energético 1840.000 MJ; Emissão de CO2 230.000 kg; Código LER 17 01 01; Massa do elemento 2300 kg; Volume 1.533333 m3
