# Laje fungiforme com molde recuperável

- Propriedade do ficheiro: CYPE Ingenieros S.A.
- Formato: FIEBDC-3/2016
- Programa: Generador de precios de la construcción. CYPE Ingenieros, S.A.
- Data: 15/06/2024
- Âmbito geográfico: Cabo Verde
- Moeda: CVE
- Custos indirectos: 3 %
- IVA: 15 %

## E Estruturas

### EH Betão armado

#### EHR Lajes fungiformes

**EHR015** m² Laje fungiforme com molde recuperável.
Laje fungiforme de betão armado com molde recuperável, inclinada, com 15% de zonas maciças, com altura livre de piso de até 3 m, altura total 30 = 25+5 cm, realizada com betão C25/30 (XC1(P); D12; S3; Cl 0,4) fabricado em central, com aditivo hidrófugo e betonagem com grua, volume 0,18 m³/m², e aço A400 NR em zona de maciços de pilares, nervuras e vigas de bordadura, quantidade 19 kg/m²; nervuras de betão "in situ" de 12 cm de espessura, entre-eixo 70 cm; molde recuperável de PVC, 64x70x25 cm; camada de compressão de 5 cm de espessura, com armadura de distribuição formada por malha electrossoldada AR42 100x300 mm de aço A500 EL; montagem e desmontagem de sistema de cofragem contínuo, com acabamento à vista com textura lisa, formado por: superfície cofrante de painéis de madeira tratada, reforçados com varões e perfis, amortizáveis em 20 utilizações; estrutura suporte horizontal de travessas metálicas e acessórios de montagem, amortizáveis em 150 utilizações e estrutura suporte vertical de escoras metálicas, amortizáveis em 150 utilizações, em zonas maciças e montagem e desmontagem de sistema de cofragem contínuo, formado por: superfície cofrante de moldes recuperáveis; estrutura suporte horizontal de porta-travessas e guias metálicas e acessórios de montagem, amortizáveis em 150 utilizações e estrutura suporte vertical de escoras metálicas, amortizáveis em 150 utilizações, em zonas aligeiradas. Inclusive arame de atar, separadores, líquido descofrante, para evitar a aderência do betão à cofragem e agente filmógeno, para a cura de betões e argamassas.
Critérios considerados na determinação do preço da unidade de obra: O preço inclui a elaboração da armadura (corte, dobragem e moldagem de elementos) no estaleiro da obra e a montagem no lugar definitivo da sua colocação em obra, mas não inclui os pilares.
Inclui: Implantação do sistema de cofragem. Montagem do sistema de cofragem. Marcação da geometria da planta sobre a cofragem. Colocação dos moldes recuperáveis. Colocação das armaduras com separadores homologados. Betonagem e compactação do betão. Nivelamento da camada de compressão. Cura do betão. Desmontagem do sistema de cofragem. Recuperação dos moldes.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08eft035a | m² | Painel de madeira tratada, de 30 mm de espessura, reforçado com varões e perfis, para cofragem de laje fungiforme com molde recuperável, para deixar um acabamento aparente do betão. (material) | 0.008 | 7993.2 | 63.946 |
| mt08eva030 | m² | Estrutura suporte para cofragem recuperável, composta de: travessas metálicas e acessórios de montagem. (material) | 0.001 | 13171.34 | 13.171 |
| mt08eva035 | m² | Estrutura suporte para cofragem de moldes recuperáveis, composta de: porta-travessas e guias metálicas e acessórios de montagem. (material) | 0.006 | 14720.91 | 88.325 |
| mt50spa081a | Ud | Escora metálica telescópica, até 3 m de altura. (material) | 0.027 | 3113.56 | 84.066 |
| mt08cim030b | m³ | Madeira de pinho. (material) | 0.001 | 45906 | 45.906 |
| mt08var060 | kg | Pregos de aço de 20x100 mm. (material) | 0.006 | 1129.89 | 6.779 |
| mt08dba010b | l | Agente desmoldante biodegradável em fase aquosa, para betões com acabamento aparente. (material) | 0.002 | 592.46 | 1.185 |
| mt07cre010b | Ud | Molde recuperável de PVC, 64x70x25 cm. Inclusive peças especiais. (material) | 0.035 | 8717 | 305.095 |
| mt07aco020g | Ud | Separador homologado para lajes fungiformes. (material) | 1.2 | 9.01 | 10.812 |
| mt07aco040e | kg | Aço em varões nervurados, A400 NR, fornecido em obra em varões sem elaborar, de vários diâmetros. (material) | 19.95 | 188.69 | 3764.366 |
| mt08var050 | kg | Arame galvanizado para atar, de 1,30 mm de diâmetro. (material) | 0.19 | 193.69 | 36.801 |
| mt07ame020ddc | m² | Malha electrossoldada AR42 100x300 mm, com arames longitudinais de 4,2 mm de diâmetro e arames transversais de 4,2 mm de diâmetro, aço A500 EL. (material) | 1.1 | 374.42 | 411.862 |
| mt10haf020jgngd | m³ | Betão C25/30 (XC1(P); D12; S3; Cl 0,4), fabricado em central, com aditivo hidrófugo, segundo NP EN 206. (material) | 0.189 | 14591.56 | 2757.805 |
| mt08cur010a | l | Agente filmógeno, para a cura de betões e argamassas, com acabamento aparente. (material) | 0.15 | 417.11 | 62.567 |
| mo044 | h | Oficial de 1ª cofrador. (mão de obra) | 0.668 | 647.55 | 432.563 |
| mo091 | h | Ajudante de cofrador. (mão de obra) | 0.668 | 414.89 | 277.147 |
| mo043 | h | Oficial de 1ª armador de ferro. (mão de obra) | 0.261 | 647.55 | 169.011 |
| mo090 | h | Ajudante de armador de ferro. (mão de obra) | 0.283 | 414.89 | 117.414 |
| mo045 | h | Oficial de 1ª estruturista, em trabalhos de betonagem. (mão de obra) | 0.049 | 647.55 | 31.730 |
| mo092 | h | Ajudante de estruturista, em trabalhos de betonagem. (mão de obra) | 0.199 | 414.89 | 82.563 |
| % | % | Custos directos complementares | 2 % | 8763.114 | 175.262 |
|  |  | Custos directos |  |  | 8938.376 |

Resíduos:
- colocação: mt08eft035a; factor de resíduo 1
- colocação: mt50spa081a Escora metálica telescópica, até 3 m de altura; factor de resíduo 1
- colocação: mt08cim030b Madeira de pinho; factor de resíduo 1
- colocação: mt08var060 Pregos de aço de 20x100 mm; factor de resíduo 0.0045
- colocação: mt08dba010b Agente desmoldante biodegradável em fase aquosa, para betões com acabamento aparente; factor de resíduo 0.07
- colocação: mt07cre010b Molde recuperável de PVC, 64x70x25 cm. Inclusive peças especiais; factor de resíduo 1
- colocação: mt07aco040e Aço em varões nervurados, A400 NR, fornecido em obra em varões sem elaborar, de vários diâmetros; factor de resíduo 0.0075
- colocação: mt08var050 Arame galvanizado para atar, de 1,30 mm de diâmetro; factor de resíduo 0.0038
- colocação: mt07ame020ddc; factor de resíduo 0.021549
- colocação: mt10haf020jgngd Betão C25/30 (XC1(P); D12; S3; Cl 0,4), fabricado em central, com aditivo hidrófugo, segundo NP EN 206; factor de resíduo 0.00122641

## Recursos

**mt08eft035a** m² Painel de madeira tratada
Dados técnicos: Custo energético 2254.944 MJ; Emissão de CO2 -30.876 kg; Código LER 17 02 01; Massa do elemento 16.6 kg; Volume 0.015091 m3

**mt50spa081a** Ud Escora metálica telescópica, até 3 m de altura
Dados técnicos: Custo energético 97.317 MJ; Emissão de CO2 5.049 kg; Código LER 17 04 05; Massa do elemento 9.9 kg; Volume 0.004714 m3

**mt08cim030b** m³ Madeira de pinho
Dados técnicos: Custo energético 7471.200 MJ; Emissão de CO2 -102.300 kg; Código LER 17 02 01; Massa do elemento 55 kg; Volume 0.05 m3

**mt08var060** kg Pregos de aço de 20x100 mm
Dados técnicos: Custo energético 9.830 MJ; Emissão de CO2 0.510 kg; Código LER 17 04 05; Massa do elemento 1 kg; Volume 0.000476 m3

**mt08dba010b** l Agente desmoldante biodegradável em fase aquosa, para betões com acabamento aparente
Dados técnicos: Custo energético 85.113 MJ; Emissão de CO2 4.608 kg; Código LER 17 09 04; Massa do elemento 0.96 kg; Volume 0.00064 m3
Resíduos:
- embalagem: re150104 Embalagens de metal. (componente de resíduo); rendimento 0.042 kg; Código LER 15 01 04; Massa do elemento 1 kg; Volume 0.001667 m3

**mt07cre010b** Ud Molde recuperável de PVC, 64x70x25 cm. Inclusive peças especiais
Dados técnicos: Custo energético 894.202 MJ; Emissão de CO2 44.396 kg; Código LER 17 02 03; Massa do elemento 9.23 kg; Volume 0.015383 m3

**mt07aco020g** Ud Separador homologado para lajes fungiformes
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt10haf020jgngd** m³ Betão C25/30 (XC1(P); D12; S3; Cl 0,4), fabricado em central, com aditivo hidrófugo, segundo NP EN 206
Dados técnicos: Custo energético 1840.000 MJ; Emissão de CO2 230.000 kg; Código LER 17 01 01; Massa do elemento 2300 kg; Volume 1.533333 m3
