# Envidraçado exterior com perfis em "U" de vidro impresso

- Propriedade do ficheiro: CYPE Ingenieros S.A.
- Formato: FIEBDC-3/2016
- Programa: Generador de precios de la construcción. CYPE Ingenieros, S.A.
- Data: 23/05/2024
- Âmbito geográfico: Cabo Verde
- Moeda: CVE
- Custos indirectos: 3 %
- IVA: 15 %

## F Fachadas, divisões e protecções

### FU Envidraçados

#### FUO Envidraçados exteriores com perfis em "U" de vidro impresso

**FUO010** m² Envidraçado exterior com perfis em "U" de vidro impresso.
Envidraçado exterior poligonal com perfis em "U" de vidro impresso translúcido sem armar, de 41+331+41 mm e 6 mm de espessura, colocados em pente para parede simples. Inclusive caixilho, acessórios de montagem, perfis de remate, silicone incolor para enchimento de juntas e material auxiliar.
Inclui: Fixação do caixilho. Colocação dos acessórios de montagem. Montagem dos perfis em "U". Colocação dos perfis de remate. Vedação de juntas.
Critério de medição de projecto: Superfície medida segundo documentação gráfica de Projecto, sem duplicar esquinas nem encontros, descontando as aberturas de superfície maior de 3 m².
Critério de medição de obra: Medir-se-á a superfície realmente executada segundo especificações de Projecto, sem duplicar esquinas nem encontros, descontando as aberturas de superfície maior de 3 m².

| Código | Un | Descrição | Rendimento | Preço | Importância |
|---|---|---|---|---|---|
| mt21vcg010i | m² | Vidro impresso translúcido sem armar de perfil em "U", de 41+331+41 mm e 6 mm de espessura, com caixilho, perfis de remate e acessórios de montagem. Segundo EN 572-7 e EN 572-9. (material) | 1.012 | 9237.44 | 9348.289 |
| mt21vva015a | Ud | Cartucho de 310 ml de silicone neutro, incolor, dureza Shore A aproximada de 23, segundo EN ISO 868 e recuperação elástica >=80%, segundo EN ISO 7389. (material) | 0.58 | 933.36 | 541.349 |
| mt21vva021 | Ud | Material auxiliar para a colocação de vidros. (material) | 2 | 203.77 | 407.540 |
| mo055 | h | Oficial de 1ª vidraceiro. (mão de obra) | 1.031 | 662.17 | 682.697 |
| mo110 | h | Ajudante de vidraceiro. (mão de obra) | 1.031 | 424.19 | 437.340 |
| % | % | Custos directos complementares | 2 % | 11417.215 | 228.344 |
|  |  | Custos directos |  |  | 11645.559 |

Resíduos:
- colocação: mt21vcg010i; factor de resíduo 0.00899973
- colocação: mt21vva015a; factor de resíduo 0.06

## Recursos

**mt21vcg010i** m² Vidro impresso translúcido sem armar de perfil em "U"
Dados técnicos: Custo energético 273.017 MJ; Emissão de CO2 20.417 kg; Código LER 17 02 02; Massa do elemento 18.2 kg; Volume 0.0182 m3
Resíduos:
- embalagem: re170604 Materiais de isolamento não abrangidos em 17 06 01 e 17 06 03. (componente de resíduo); rendimento 0.014 kg; Código LER 17 06 04; Massa do elemento 1 kg; Volume 0.001667 m3

**mt21vva015a** Ud Cartucho de 310 ml de silicone neutro
Dados técnicos: Custo energético 87.088 MJ; Emissão de CO2 3.667 kg; Código LER 17 09 04; Massa do elemento 0.45 kg; Volume 0.0003 m3
Resíduos:
- embalagem: re170203 Plástico. (componente de resíduo); rendimento 0.1 kg; Código LER 17 02 03; Massa do elemento 1 kg; Volume 0.001667 m3
