# Peça para calha protectora para alojamento de cabos eléctricos e de telecomunicação

- Propriedade do ficheiro: CYPE Ingenieros S.A.
- Formato: FIEBDC-3/2016
- Programa: Generador de precios de la construcción. CYPE Ingenieros, S.A.
- Data: 23/05/2024
- Âmbito geográfico: Cabo Verde
- Moeda: CVE
- Custos indirectos: 3 %
- IVA: 15 %

## I Instalações

### IE Eléctricas

#### IEO Canalizações

**IEO035** Ud Peça para calha protectora para alojamento de cabos eléctricos e de telecomunicação.
Ângulo de composto termoplástico livre de halogéneos, cor branca RAL 9010, de 40x60 mm.
Inclui: Marcação. Colocação.
Critério de medição de projecto: Número de unidades previstas, segundo documentação gráfica de Projecto.
Critério de medição de obra: Medir-se-á o número de unidades realmente executadas segundo especificações de Projecto.

| Código | Un | Descrição | Rendimento | Preço | Importância |
|---|---|---|---|---|---|
| mt35une153a | Ud | Ângulo de composto termoplástico livre de halogéneos, cor branca RAL 9010, de 40x60 mm, para colocar à pressão. (material) | 1 | 1927.91 | 1927.910 |
| mo003 | h | Oficial de 1ª electricista. (mão de obra) | 0.063 | 639.39 | 40.282 |
| mo102 | h | Ajudante de electricista. (mão de obra) | 0.063 | 398.19 | 25.086 |
| % | % | Custos directos complementares | 2 % | 1993.278 | 39.866 |
|  |  | Custos directos |  |  | 2033.144 |
