# Tubagem para coluna montante

- Propriedade do ficheiro: CYPE Ingenieros S.A.
- Formato: FIEBDC-3/2016
- Programa: Generador de precios de la construcción. CYPE Ingenieros, S.A.
- Data: 15/06/2024
- Âmbito geográfico: Cabo Verde
- Moeda: CVE
- Custos indirectos: 3 %
- IVA: 15 %

## I Instalações

### IG Gases combustíveis

#### IGM Ramais de distribuição

**IGM005** m Tubagem para coluna montante.
Tubagem com tubo de revestimento plástico, para coluna montante, colocada superficialmente e fixada ao paramento, formada por tubo de aço preto, com soldadura longitudinal por resistência eléctrica, série M, de 2" DN 50 mm de diâmetro e 3,6 mm de espessura; acabada com demão de primário antioxidante de pelo menos 50 microns de espessura. Inclusive material auxiliar para montagem e fixação, pasta de enchimento, acessórios e peças especiais colocados através de soldadura eléctrica.
Inclui: Marcação. Raspagem e limpeza de óxidos. Aplicação de primário antioxidante. Colocação do tubo de revestimento. Colocação de tubos. Montagem, ligação e verificação do seu correcto funcionamento.
Critério de medição de projecto: Comprimento medido segundo documentação gráfica de Projecto.
Critério de medição de obra: Medir-se-á o comprimento realmente executado segundo especificações de Projecto.

| Código | Un | Descrição | Rendimento | Preço | Importância |
|---|---|---|---|---|---|
| mt08tan010ge | m | Tubo de aço preto, com soldadura longitudinal por resistência eléctrica, série M, de 2" DN 50 mm de diâmetro e 3,6 mm de espessura, segundo NP EN 10255, com o preço incrementado em 20% relativamente a acessórios e peças especiais. (material) | 1 | 1729.32 | 1729.320 |
| mt27pfi030 | kg | Primário antioxidante com poliuretano. (material) | 0.024 | 1512.08 | 36.290 |
| mt35aia090ag | m | Tubo rígido de PVC, ligável, dobrável a quente, de cor preto, de 63 mm de diâmetro nominal, para canalização fixa na superfície. Resistência à compressão 1250 N, resistência ao impacto 2 joules, temperatura de trabalho -5°C até 60°C, com grau de protecção IP547 segundo NP EN 60529, propriedades eléctricas: isolante, não propagador da chama. Segundo NP EN 61386-1 e NP EN 61386-22. Inclusive abraçadeiras, elementos de fixação e acessórios (curvas, manguitos, tês, cotovelos e curvas flexíveis). (material) | 1 | 1385.15 | 1385.150 |
| mt27tec020 | kg | Pasta hidrófuga. (material) | 0.04 | 97.04 | 3.882 |
| mo010 | h | Oficial de 1ª instalador de gás. (mão de obra) | 0.527 | 639.39 | 336.959 |
| mo109 | h | Ajudante de instalador de gás. (mão de obra) | 0.527 | 398.19 | 209.846 |
| % | % | Custos directos complementares | 2 % | 3701.447 | 74.029 |
|  |  | Custos directos |  |  | 3775.476 |

Resíduos:
- colocação: mt08tan010ge; factor de resíduo 0.034268
- colocação: mt27pfi030 Primário antioxidante com poliuretano; factor de resíduo 0.03
- colocação: mt35aia090ag; factor de resíduo 0.0272029
- colocação: mt27tec020 Pasta hidrófuga; factor de resíduo 0.0525

## Recursos

**mt08tan010ge** m Tubo de aço preto
Dados técnicos: Custo energético 51.238 MJ; Emissão de CO2 2.559 kg; Código LER 17 04 05; Massa do elemento 5.03 kg; Volume 0.002395 m3
Resíduos:
- embalagem: re170201 Madeira. (componente de resíduo); rendimento 0.011 kg; Código LER 17 02 01; Massa do elemento 1 kg; Volume 0.000909 m3
- embalagem: re170203 Plástico. (componente de resíduo); rendimento 0.003 kg; Código LER 17 02 03; Massa do elemento 1 kg; Volume 0.001667 m3

**mt27pfi030** kg Primário antioxidante com poliuretano
Dados técnicos: Custo energético 144.471 MJ; Emissão de CO2 7.014 kg; Código LER 17 09 04; Massa do elemento 1 kg; Volume 0.000667 m3
Resíduos:
- embalagem: re170203 Plástico; rendimento 0.003 kg

**mt35aia090ag** m Tubo rígido de PVC
Dados técnicos: Custo energético 99.786 MJ; Emissão de CO2 4.954 kg; Código LER 17 02 03; Massa do elemento 1.03 kg; Volume 0.001717 m3

**mt27tec020** kg Pasta hidrófuga
Dados técnicos: Custo energético 0.218 MJ; Emissão de CO2 0.011 kg; Código LER 17 09 04; Massa do elemento 1 kg; Volume 0.000667 m3
Resíduos:
- embalagem: re170203 Plástico; rendimento 0.002 kg
