# Tecto falso contínuo de placas de gesso laminado

- Propriedade do ficheiro: CYPE Ingenieros S.A.
- Formato: FIEBDC-3/2016
- Programa: Generador de precios de la construcción. CYPE Ingenieros, S.A.
- Data: 23/05/2024
- Âmbito geográfico: Cabo Verde
- Moeda: CVE
- Custos indirectos: 3 %
- IVA: 15 %

## R Revestimentos

### RT Tectos falsos em interiores

#### RTC Contínuos, de placas de gesso laminado

**RTC015** m² Tecto falso contínuo de placas de gesso laminado.
Tecto falso contínuo com ancoragens directas, liso, 12,5+15+15, situado a uma altura menor de 4 m, com nível de qualidade do acabamento standard (Q2), constituído por: ESTRUTURA: estrutura metálica de aço galvanizado de mestras primárias 80x15x50 mm com uma modulação de 1000 mm e fixadas à laje ou elemento de suporte de betão com ancoragens directas cada 900 mm; PLACAS: uma camada de placas de gesso laminado A / EN 520 - 1200 / comprimento / 12,5 / com os bordos longitudinais afinados. Inclusive banda autocolante dessolidarizante, fixações para a ancoragem dos perfis, parafusos para a fixação das placas, massa de juntas, fita microperfurada de papel e acessórios de montagem.
Inclui: Marcação dos eixos da estrutura metálica. Sinalização dos pontos de ancoragem à laje ou elemento de suporte. Fixação dos perfis primários. Corte das placas. Fixação das placas. Resolução de encontros e pontos singulares. Tratamento de juntas.
Critério de medição de projecto: Superfície medida entre paramentos, segundo documentação gráfica de Projecto, sem descontar aberturas para instalações.
Critério de medição de obra: Medir-se-á a superfície realmente executada segundo especificações de Projecto, sem deduzir as aberturas de superfície menor de 1 m².

| Código | Un | Descrição | Rendimento | Preço | Importância |
|---|---|---|---|---|---|
| mt12psg220 | Ud | Fixação composta por bucha e parafuso 5x27. (material) | 2 | 10.4 | 20.800 |
| mt12psg050d | m | Mestra Omega de chapa de aço galvanizado, de largura 80 mm, segundo EN 14195. (material) | 3.2 | 244.98 | 783.936 |
| mt12psg010a | m² | Placa de gesso laminado A / EN 520 - 1200 / comprimento / 12,5 / com os bordos longitudinais afinados. (material) | 1.05 | 647.86 | 680.253 |
| mt12psg081c | Ud | Parafuso autoperfurante 3,5x25 mm. (material) | 17 | 1.48 | 25.160 |
| mt12psg030a | kg | Massa de juntas, segundo EN 13963. (material) | 0.3 | 145.81 | 43.743 |
| mt12psg040a | m | Fita microperfurada de papel, segundo EN 13963. (material) | 1.2 | 6.9 | 8.280 |
| mo015 | h | Oficial de 1ª montador de tectos falsos. (mão de obra) | 0.302 | 639.39 | 193.096 |
| mo082 | h | Ajudante de montador de tectos falsos. (mão de obra) | 0.302 | 398.94 | 120.480 |
| % | % | Custos directos complementares | 2 % | 1875.748 | 37.515 |
|  |  | Custos directos |  |  | 1913.263 |

Resíduos:
- colocação: mt12psg050d Mestra Omega de chapa de aço galvanizado, de largura 80 mm, segundo EN 14195; factor de resíduo 0.0179479
- colocação: mt12psg010a Placa de gesso laminado A / EN 520 - 1200 / comprimento / 12,5 / com os bordos longitudinais afinados; factor de resíduo 0.018
- colocação: mt12psg081c Parafuso autoperfurante 3,5x25 mm; factor de resíduo 0.00533333
- colocação: mt12psg030a Massa de juntas, segundo EN 13963; factor de resíduo 0.03
- colocação: mt12psg040a Fita microperfurada de papel, segundo EN 13963; factor de resíduo 0.0440299

## Recursos

**mt12psg050d** m Mestra Omega de chapa de aço galvanizado, de largura 80 mm, segundo EN 14195
Dados técnicos: Custo energético 64.141 MJ; Emissão de CO2 1.969 kg; Código LER 17 04 05; Massa do elemento 0.48 kg; Volume 0.000229 m3
Resíduos:
- embalagem: re170203 Plástico. (componente de resíduo); rendimento 0.005 kg; Código LER 17 02 03; Massa do elemento 1 kg; Volume 0.001667 m3

**mt12psg010a** m² Placa de gesso laminado A / EN 520 - 1200 / comprimento / 12,5 / com os bordos longitudinais afinados
Dados técnicos: Custo energético 282.157 MJ; Emissão de CO2 4.204 kg; Código LER 17 08 02; Massa do elemento 10.73 kg; Volume 0.01073 m3
Resíduos:
- embalagem: re170203 Plástico; rendimento 0.004 kg

**mt12psg081c** Ud Parafuso autoperfurante 3,5x25 mm
Dados técnicos: Custo energético 0.015 MJ; Emissão de CO2 0.002 kg; Código LER 17 04 05; Massa do elemento 0.0015 kg
Resíduos:
- embalagem: re150101 Embalagens de papel e cartão. (componente de resíduo); rendimento 0.001 kg; Código LER 15 01 01; Massa do elemento 1 kg; Volume 0.001333 m3

**mt12psg030a** kg Massa de juntas, segundo EN 13963
Dados técnicos: Custo energético 12.798 MJ; Emissão de CO2 0.436 kg; Código LER 17 08 02; Massa do elemento 1 kg; Volume 0.001 m3
Resíduos:
- embalagem: re170203 Plástico; rendimento 0.02 kg

**mt12psg040a** m Fita microperfurada de papel, segundo EN 13963
Dados técnicos: Custo energético 0.004 MJ; Emissão de CO2 0.006 kg; Código LER 20 01 01; Massa do elemento 0.0067 kg; Volume 0.000009 m3
