# Espelho

- Propriedade do ficheiro: CYPE Ingenieros S.A.
- Formato: FIEBDC-3/2016
- Programa: Generador de precios de la construcción. CYPE Ingenieros, S.A.
- Data: 15/06/2024
- Âmbito geográfico: Cabo Verde
- Moeda: CVE
- Custos indirectos: 3 %
- IVA: 15 %

## R Revestimentos

### RV Vidros

#### RVE Espelhos

**RVE010** Ud Espelho.
Espelho de cor bronze, de 900x900 mm e 3 mm de espessura, com tratamento perimetral dos bordos e protegido com tinta de cor prata na sua face posterior, fixado com massa ao paramento.
Inclui: Limpeza e preparação do suporte. Colocação do espelho. Limpeza final.
Critério de medição de projecto: Superfície medida segundo documentação gráfica de Projecto.
Critério de medição de obra: Medir-se-á a superfície realmente executada segundo especificações de Projecto.

| Código | Un | Descrição | Rendimento | Preço | Importância |
|---|---|---|---|---|---|
| mt21vsj020c | m² | Espelho de cor bronze, de 3 mm de espessura, protegido com tinta de cor prata na sua face posterior. (material) | 0.814 | 8490.31 | 6911.112 |
| mt21vva030 | m | Tratamento dos bordos do espelho. (material) | 3.6 | 371.96 | 1339.056 |
| mt21vva012 | l | Vedante de aplicação com pistola, de base neutra monocomponente. (material) | 0.085 | 2369.2 | 201.382 |
| mo055 | h | Oficial de 1ª vidraceiro. (mão de obra) | 0.464 | 662.17 | 307.247 |
| % | % | Custos directos complementares | 2 % | 8758.797 | 175.176 |
|  |  | Custos directos |  |  | 8933.973 |

Resíduos:
- colocação: mt21vsj020c Espelho de cor bronze, de 3 mm de espessura, protegido com tinta de cor prata na sua face posterior; factor de resíduo 0.0096496

## Recursos

**mt21vsj020c** m² Espelho de cor bronze, de 3 mm de espessura, protegido com tinta de cor prata na sua face posterior
Dados técnicos: Custo energético 112.926 MJ; Emissão de CO2 8.432 kg; Código LER 17 02 02; Massa do elemento 7.5 kg; Volume 0.0075 m3
Resíduos:
- embalagem: re170604 Materiais de isolamento não abrangidos em 17 06 01 e 17 06 03. (componente de resíduo); rendimento 0.014 kg; Código LER 17 06 04; Massa do elemento 1 kg; Volume 0.001667 m3
