# Enchimento de valas para instalações, com agregados reciclados

- Propriedade do ficheiro: CYPE INGENIEROS, S.A.
- Formato: FIEBDC-3/2002
- Âmbito geográfico: Cabo Verde
- Moeda: CVE
- Custos indirectos: 3.00 %
- IVA: 15.00 %

## A Acondicionamento do terreno

### AD Movimento de terras em edificação

#### ADR Bases, enchimentos e compactações

**ADR011** m³ Enchimento de valas para instalações, com agregados reciclados.
Enchimento envolvente e principal de valas para instalações, com areia de material reciclado de betão de 0 a 5 mm de diâmetro e compactação em camadas sucessivas de 20 cm de espessura máxima com cilindro vibratório de condução manual, até alcançar uma densidade seca não inferior a 98% da máxima obtida no teste Proctor Modificado, realizado segundo LNEC E 197. Inclusive fita ou marca indicadora da instalação.
Critérios considerados na determinação do preço da unidade de obra: O preço não inclui a realização do ensaio Proctor Modificado.
Inclui: Espalhamento do material de enchimento em camadas de espessura uniforme. Humidificação ou secagem de cada camada. Colocação de fita ou marca indicadora da instalação. Compactação.
Critério de medição de projecto: Volume medido sobre as secções teóricas da escavação, segundo documentação gráfica de Projecto.
Critério de medição de obra: Medir-se-á, em perfil compactado, o volume realmente executado segundo especificações de Projecto, sem incluir os incrementos por excessos de escavação não autorizados.

| Código | Un | Descrição | Rendimento | Preço | Importância |
|---|---|---|---|---|---|
| mt01var010 | m | Fita plastificada. (material) | 1.100 | 34.76 | 38.24 |
| mt01aro020b | t | Areia de material reciclado de betão, de granulometria compreendida entre 0 e 5 mm, fornecida através de camião. (material) | 1.900 | 1155.88 | 2196.17 |
| mq04dua020b | h | Dumper de descarga frontal de 2 t de carga útil. (equipamento) | 0.100 | 996.07 | 99.61 |
| mq02roa010a | h | Cilindro vibratório de condução manual, de 700 kg, largura de trabalho 70 cm. (equipamento) | 0.150 | 909.04 | 136.36 |
| mq02cia020j | h | Camião cisterna, de 8 m³ de capacidade. (equipamento) | 0.010 | 11407.08 | 114.07 |
| mo113 | h | Operário não qualificado construção. (mão de obra) | 0.155 | 383.87 | 59.50 |
| % | % | Custos directos complementares | 2 % | 2643.95 | 52.88 |
|  |  | Custos directos |  |  | 2696.83 |
