# Caixa pré-fabricada

- Propriedade do ficheiro: CYPE INGENIEROS, S.A.
- Formato: FIEBDC-3/2002
- Âmbito geográfico: Cabo Verde
- Moeda: CVE
- Custos indirectos: 3.00 %
- IVA: 15.00 %

## A Acondicionamento do terreno

### AS Redes de drenagem horizontais

#### ASA Caixas

**ASA012** Ud Caixa pré-fabricada.
Caixa decantadora enterrada, de PVC, com um corpo de Ø 250 mm, três entradas (duas de Ø 110 mm e uma de Ø 160 mm) e uma saída de Ø 160 mm, sobre base de betão simples C20/25 (X0(P); D25; S2; Cl 1,0) de 20 cm de espessura, com tampa pré-fabricada de PVC e fecho hermético à passagem dos odores mefíticos.
Critérios considerados na determinação do preço da unidade de obra: O preço não inclui a escavação nem o enchimento do tardoz.
Inclui: Marcação. Betonagem e compactação do betão na execução da base. Colocação da caixa pré-fabricada. União e enchimento das juntas dos colectores à caixa. Colocação da tampa e dos acessórios. Verificação do seu correcto funcionamento.
Critério de medição de projecto: Número de unidades previstas, segundo documentação gráfica de Projecto.
Critério de medição de obra: Medir-se-á o número de unidades realmente executadas segundo especificações de Projecto.

| Código | Un | Descrição | Rendimento | Preço | Importância |
|---|---|---|---|---|---|
| mt10hmf020Da | m³ | Betão simples C20/25 (X0(P); D25; S2; Cl 1,0), fabricado em central, segundo NP EN 206. (material) | 0.061 | 12505.37 | 762.83 |
| mt11avg030a | Ud | Sistema modular de elementos de PVC, para realização de caixa de passagem decantadora, com um corpo de Ø 250 mm, três entradas (duas de Ø 110 mm e uma de Ø 160 mm) e uma saída de Ø 160 mm. (material) | 1.000 | 31951.26 | 31951.26 |
| au00auh040 |  | Vibrador de betão, eléctrico. | 1.000 | 0.00 | 0.00 |
| mo020 | h | Oficial de 1ª construção. (mão de obra) | 0.573 | 622.24 | 356.54 |
| mo113 | h | Operário não qualificado construção. (mão de obra) | 0.424 | 383.87 | 162.76 |
| % | % | Custos directos complementares | 2 % | 33233.39 | 664.67 |
|  |  | Custos directos |  |  | 33898.06 |
