# Caixa de bombagem, de alvenaria, "EBARA"

- Propriedade do ficheiro: CYPE INGENIEROS, S.A.
- Formato: FIEBDC-3/2002
- Âmbito geográfico: Cabo Verde
- Moeda: CVE
- Custos indirectos: 3.00 %
- IVA: 15.00 %

## A Acondicionamento do terreno

### AS Redes de drenagem horizontais

#### ASA Caixas

**ASA021** Ud Caixa de bombagem, de alvenaria, "EBARA".
Caixa de bombagem enterrada, de dimensões interiores 150x100x100 cm, construída em alvenaria de tijolo cerâmico furado, de meia vez de espessura, assente com argamassa de cimento, confeccionada em obra, dosificação 1:6, sobre base de betão simples C30/37 (X0(P); D25; S2; Cl 0,4) de 15 cm de espessura, com emboço e afagada interiormente com argamassa de cimento, confeccionada em obra, com aditivo hidrófugo, dosificação 1:3 formando arestas e esquinas a meia cana, com sifão formado por uma curva de 87°30' de PVC comprida, fechada superiormente com painel cerâmico oco com encaixe macho-fêmea, lajeta de betão C35/45 (XC4(P) + XA2(P); D25; S2; Cl 0,2) de 20 cm de espessura armada com malha electrossoldada e tampa pré-fabricada de betão armado com fecho hermético à passagem dos odores mefíticos; electrobomba submergível, para bombagem de águas limpas ou ligeiramente carregadas, construída em aço inoxidável, modelo BEST ONE MA "EBARA", com uma potência de 0,25 kW e saída de impulsão roscada de 1 1/4", para uma altura máxima de imersão de 5 m, temperatura máxima do líquido conduzido 35°C segundo EN 60335-2-41 para uso doméstico e 40°C para outras aplicações e tamanho máximo de passagem de sólidos 10 mm, com corpo de impulsão, filtro, impulsor, carcaça, tampa de motor e eixo motor de aço inoxidável AISI 304, fecho mecânico com dupla vedação em câmara de óleo, motor assíncrono de 2 polos, isolamento classe F, para alimentação monofásica a 230 V e 50 Hz de frequência, condensador e protecção termo-amperimétrica de rearme automático incorporados, protecção IP68, com regulador de nível incorporado e cabo eléctrico de ligação de 5 metros com tomada tipo shuko, conectada a conduta de impulsão de águas residuais realizada com tubo de PVC; escavação prévia com meios mecânicos e posterior enchimento do tardoz com material granular. Inclusive acessórios, uniões e peças especiais para a instalação de uma bomba e sua ligação às redes eléctrica e de saneamento.
Inclui: Marcação. Escavação com meios mecânicos. Eliminação das terras soltas do fundo da escavação. Betonagem e compactação do betão na execução da base. Execução da alvenaria com tijolos, previamente humedecidos, assentes com argamassa. Ligação dos colectores à caixa. Emboço e brunidura com argamassa, arredondando os ângulos do fundo e das paredes interiores da caixa. Execução da lajeta armada. Colocação da bomba. Ligação à rede eléctrica. Ligação à rede de saneamento. Realização do fecho hermético e colocação da tampa e dos acessórios. Verificação do seu correcto funcionamento.
Critério de medição de projecto: Número de unidades previstas, segundo documentação gráfica de Projecto.
Critério de medição de obra: Medir-se-á o número de unidades realmente executadas segundo especificações de Projecto.

| Código | Un | Descrição | Rendimento | Preço | Importância |
|---|---|---|---|---|---|
| mt10hmf020Ha | m³ | Betão simples C30/37 (X0(P); D25; S2; Cl 0,4), fabricado em central, segundo NP EN 206. (material) | 0.440 | 14280.10 | 6283.24 |
| mt04lpt010c | Ud | Tijolo cerâmico furado duplo, para revestir, 30x20x9 cm, para utilização em alvenaria protegida (peça P), densidade 746 kg/m³, segundo NP EN 771-1. (material) | 100.000 | 33.70 | 3370.00 |
| mt08aaa010a | m³ | Água. (material) | 0.029 | 193.69 | 5.62 |
| mt01arg005a | t | Areia de pedreira, para argamassa preparada em obra. (material) | 0.219 | 2085.80 | 456.79 |
| mt08cem000m | kg | Cimento cinzento em sacos. (material) | 55.350 | 17.22 | 953.13 |
| mt11ppl030b | Ud | Curva 87°30' de PVC liso, D=160 mm. (material) | 1.000 | 2277.73 | 2277.73 |
| mt08adt010 | kg | Aditivo hidrófugo para impermeabilização de argamassas ou betões. (material) | 0.878 | 154.95 | 136.05 |
| mt04lvg020c | Ud | Painel cerâmico furado com encaixe macho-fêmea, para revestir, 80x25x3 cm, com topos rectos. (material) | 6.000 | 51.73 | 310.38 |
| mt07ame020ffc | m² | Malha electrossoldada AR50 100x300 mm, com arames longitudinais de 5 mm de diâmetro e arames transversais de 4,2 mm de diâmetro, aço A500 EL. (material) | 0.880 | 487.66 | 429.14 |
| mt07aco020h | Ud | Separador homologado para lajes maciças. (material) | 4.000 | 12.60 | 50.40 |
| mt10haf020jElla | m³ | Betão C35/45 (XC4(P) + XA2(P); D25; S2; Cl 0,2), fabricado em central, segundo NP EN 206. (material) | 0.212 | 16536.70 | 3505.78 |
| mt11var100 | Ud | Conjunto de elementos necessários para garantir o fecho hermético à passagem de maus odores em caixas de saneamento, composto por: angulares e chapas metálicas com os seus elementos de fixação e ancoragem, junta de neopreno, óleo e outros acessórios. (material) | 1.000 | 1334.19 | 1334.19 |
| mt11arf010f | Ud | Tampa de betão armado pré-fabricada, 96x96x5 cm. (material) | 1.000 | 7439.12 | 7439.12 |
| mt01arr010a | t | Brita de pedreira, de 19 a 25 mm de diâmetro. (material) | 2.038 | 1332.59 | 2715.82 |
| mt36bom050r | m | Conduta de impulsão de águas residuais realizada com tubo de PVC para pressão de 10 atm, de 40 mm de diâmetro, com extremo abocardado, segundo NP EN 1452. (material) | 2.000 | 375.27 | 750.54 |
| mt36bom051r | Ud | Repercussão, por m de tubagem, de acessórios, uniões e peças especiais para tubo de PVC para pressão de 10 atm, de 40 mm de diâmetro. (material) | 2.000 | 112.54 | 225.08 |
| mt37vre010e | Ud | Válvula de retenção, com rosca GAS de 1 1/4", "EBARA". (material) | 1.000 | 16172.00 | 16172.00 |
| mt37svc010i | Ud | Válvula adufa de latão fundido, para enroscar, de 1 1/4". (material) | 1.000 | 2296.56 | 2296.56 |
| mt36bse020D | Ud | Electrobomba submergível, para bombagem de águas limpas ou ligeiramente carregadas, construída em aço inoxidável, modelo BEST ONE MA "EBARA", com uma potência de 0,25 kW e saída de impulsão roscada de 1 1/4", para uma altura máxima de imersão de 5 m, temperatura máxima do líquido conduzido 35°C segundo EN 60335-2-41 para uso doméstico e 40°C para outras aplicações e tamanho máximo de passagem de sólidos 10 mm, com corpo de impulsão, filtro, impulsor, carcaça, tampa de motor e eixo motor de aço inoxidável AISI 304, fecho mecânico com dupla vedação em câmara de óleo, motor assíncrono de 2 polos, isolamento classe F, para alimentação monofásica a 230 V e 50 Hz de frequência, condensador e protecção termo-amperimétrica de rearme automático incorporados, protecção IP68, com regulador de nível incorporado e cabo eléctrico de ligação de 5 metros com tomada tipo shuko. (material) | 1.000 | 67437.24 | 67437.24 |
| mt36bom020 | Ud | Acessórios para instalação de bomba submergível portátil, para bombagem de águas, instalada em caixa enterrada e ligação à rede de saneamento. (material) | 1.000 | 3630.61 | 3630.61 |
| mt36bom060b | Ud | Ligação à rede eléctrica de bomba submergível portátil, para bombagem de águas, instalada em caixa enterrada. (material) | 1.000 | 808.60 | 808.60 |
| mt37bce909a | Ud | Colocação em funcionamento de sistema de elevação de águas residuais com electrobomba submergível, "EBARA". (material) | 1.000 | 14878.24 | 14878.24 |
| mq01ret020b | h | Retroescavadora sobre pneus, de 70 kW. (equipamento) | 0.455 | 3924.12 | 1785.47 |
| mq06hor010 | h | Betoneira eléctrica com uma capacidade de amassadura de 160 l. (equipamento) | 0.100 | 330.99 | 33.10 |
| au00auh040 |  | Vibrador de betão, eléctrico. | 1.000 | 0.00 | 0.00 |
| mo020 | h | Oficial de 1ª construção. (mão de obra) | 2.798 | 622.24 | 1741.03 |
| mo077 | h | Ajudante de construção. (mão de obra) | 0.344 | 398.94 | 137.24 |
| mo113 | h | Operário não qualificado construção. (mão de obra) | 5.949 | 383.87 | 2283.64 |
| mo008 | h | Oficial de 1ª canalizador. (mão de obra) | 0.916 | 639.39 | 585.68 |
| mo107 | h | Ajudante de canalizador. (mão de obra) | 0.916 | 398.19 | 364.74 |
| mo003 | h | Oficial de 1ª electricista. (mão de obra) | 0.894 | 639.39 | 571.61 |
| % | % | Custos directos complementares | 2 % | 142968.77 | 2859.38 |
|  |  | Custos directos |  |  | 145828.15 |
