# Viga entre sapatas

- Propriedade do ficheiro: CYPE INGENIEROS, S.A.
- Formato: FIEBDC-3/2002
- Âmbito geográfico: Cabo Verde
- Moeda: CVE
- Custos indirectos: 3.00 %
- IVA: 15.00 %

## C Fundações

### CA Vigas de fundação

#### CAV Vigas entre sapatas

**CAV010** m³ Viga entre sapatas.
Lintel de betão armado, realizada com betão C45/55 (XC4(P) + XD1(P)+ XF2(P); D12; S3; Cl 0,2) fabricado em central, e betonagem desde camião, e aço A400 NR, com uma quantidade aproximada de 60 kg/m³. Inclusive arame de atar, e separadores.
Critérios considerados na determinação do preço da unidade de obra: O preço inclui a elaboração da armadura (corte, dobragem e moldagem de elementos) no estaleiro da obra e a montagem no lugar definitivo da sua colocação em obra, mas não inclui a cofragem.
Inclui: Colocação da armadura com separadores homologados. Betonagem e compactação do betão. Coroamento e nivelamento. Cura do betão.
Critério de medição de projecto: Volume medido sobre as secções teóricas da escavação, segundo documentação gráfica de Projecto.
Critério de medição de obra: Medir-se-á o volume teórico executado segundo especificações de Projecto, sem incluir os incrementos por excessos de escavação não autorizados.

| Código | Un | Descrição | Rendimento | Preço | Importância |
|---|---|---|---|---|---|
| mt07aco020a | Ud | Separador homologado para fundações. (material) | 10.000 | 21.61 | 216.10 |
| mt07aco040e | kg | Aço em varões nervurados, A400 NR, fornecido em obra em varões sem elaborar, de vários diâmetros. (material) | 63.000 | 188.69 | 11887.47 |
| mt08var050 | kg | Arame galvanizado para atar, de 1,30 mm de diâmetro. (material) | 0.720 | 193.69 | 139.46 |
| mt10haf020jyioc | m³ | Betão C45/55 (XC4(P) + XD1(P) + XF2(P); D12; S3; Cl 0,2), fabricado em central, segundo NP EN 206. (material) | 1.050 | 18334.94 | 19251.69 |
| op00ciz020 |  | Guilhotina para aço em varões nervurados. | 1.000 | 0.00 | 0.00 |
| op00ata010 |  | Máquina de amarrar ferro. | 1.000 | 0.00 | 0.00 |
| au00auh020 |  | Calha para descarga do betão. | 1.000 | 0.00 | 0.00 |
| au00auh040 |  | Vibrador de betão, eléctrico. | 1.000 | 0.00 | 0.00 |
| mo043 | h | Oficial de 1ª armador de ferro. (mão de obra) | 0.440 | 647.55 | 284.92 |
| mo090 | h | Ajudante de armador de ferro. (mão de obra) | 0.495 | 414.89 | 205.37 |
| mo045 | h | Oficial de 1ª estruturista, em trabalhos de betonagem. (mão de obra) | 0.080 | 647.55 | 51.80 |
| mo092 | h | Ajudante de estruturista, em trabalhos de betonagem. (mão de obra) | 0.321 | 414.89 | 133.18 |
| % | % | Custos directos complementares | 2 % | 32169.99 | 643.40 |
|  |  | Custos directos |  |  | 32813.39 |
