# Parede moldada de betão armado, com lamas

- Propriedade do ficheiro: CYPE INGENIEROS, S.A.
- Formato: FIEBDC-3/2002
- Âmbito geográfico: Cabo Verde
- Moeda: CVE
- Custos indirectos: 3.00 %
- IVA: 15.00 %

## C Fundações

### CC Contenções

#### CCP Paredes moldadas

**CCP020** m² Parede moldada de betão armado, com lamas.
Parede moldada de betão armado, de 40 cm de espessura e até 16 m de profundidade, ou até encontrar rocha ou camadas duras de terreno, realizado por banquetas de até 2,65 m de comprimento, escavadas em terreno coesivo sem rejeição no ensaio SPT, estabilizado através da utilização de lamas tixotrópicas; realizado com betão C20/25 (X0(P); D12; S4; Cl 1,0) fabricado em central, e betonagem desde camião, com betonagem contínua submerso através de tubo Tremie, e aço A400 NR, com uma quantidade aproximada de 30 kg/m². Inclusive arame de atar e separadores.
Critérios considerados na determinação do preço da unidade de obra: O preço inclui a elaboração da armadura (corte, dobragem e moldagem de elementos) no estaleiro da obra e a montagem no lugar definitivo da sua colocação em obra.
Inclui: Escavação por painéis segundo a ordem projectada, com utilização de lamas tixotrópicas. Limpeza da escavação. Colocação da armadura. Colocação das cofragens de juntas entre painéis. Colocação do tubo Tremie. Betonagem e compactação do betão. Recolha de lamas tixotrópicas que afloram à medida que se deita o betão e posterior regeneração. Extracção de cofragens de junta. Repetição das operações até completar todos os painéis cumprindo a ordem prevista, evitando assim o desmoronamento das fundações contíguas.
Critério de medição de projecto: Superfície da parede projectada, com o comprimento de cálculo medido desde a parte superior do muro-guia até à profundidade teórica das armaduras e incrementado em 20 cm, multiplicada pelo perímetro blindado, medido a eixos, sem duplicar esquinas nem encontros, segundo documentação gráfica de Projecto.
Critério de medição de obra: Medir-se-á a superfície realmente executada, contabilizando o comprimento existente desde a parte superior do muro-guia até à profundidade teórica das armaduras, incrementado em 20 cm, multiplicado pelo perímetro blindado, medido a eixos, sem duplicar esquinas nem encontros, segundo especificações de Projecto, sem ser causa de pagamento outro tipo de excessos.

| Código | Un | Descrição | Rendimento | Preço | Importância |
|---|---|---|---|---|---|
| mt07aco020j | Ud | Separador homologado para paredes moldadas. (material) | 2.000 | 14.41 | 28.82 |
| mt07aco040e | kg | Aço em varões nervurados, A400 NR, fornecido em obra em varões sem elaborar, de vários diâmetros. (material) | 31.500 | 188.69 | 5943.74 |
| mt08var050 | kg | Arame galvanizado para atar, de 1,30 mm de diâmetro. (material) | 0.330 | 193.69 | 63.92 |
| mt10haf020kNtee | m³ | Betão C20/25 (X0(P); D12; S4; Cl 1,0), fabricado em central, segundo NP EN 206. (material) | 0.506 | 13915.75 | 7041.37 |
| mq03pae060sh | h | Maquinaria para escavação de parede moldada de 40 cm de espessura e até 16 m de profundidade, escavação com utilização de lamas tixotrópicas, em terreno coerente sem rejeição no ensaio SPT, realizada por banquetas de 2,65 m de comprimento. (equipamento) | 0.300 | 4373.26 | 1311.98 |
| mq07gte010c | h | Autogrua de braço telescópico com uma capacidade de elevação de 30 t e 27 m de altura máxima de trabalho. (equipamento) | 0.100 | 7199.22 | 719.92 |
| mq03lod010 | h | Maquinaria para lamas de perfuração: desareadores de lamas, misturadores de lamas, bombas de lamas, decantadores e depósitos de armazenamento. (equipamento) | 0.450 | 891.84 | 401.33 |
| op00ciz020 |  | Guilhotina para aço em varões nervurados. | 1.000 | 0.00 | 0.00 |
| op00ata010 |  | Máquina de amarrar ferro. | 1.000 | 0.00 | 0.00 |
| au00auh020 |  | Calha para descarga do betão. | 1.000 | 0.00 | 0.00 |
| au00auh050 |  | Tubo Tremie. | 1.000 | 0.00 | 0.00 |
| mo043 | h | Oficial de 1ª armador de ferro. (mão de obra) | 0.275 | 647.55 | 178.08 |
| mo090 | h | Ajudante de armador de ferro. (mão de obra) | 0.378 | 414.89 | 156.83 |
| mo045 | h | Oficial de 1ª estruturista, em trabalhos de betonagem. (mão de obra) | 0.116 | 647.55 | 75.12 |
| mo092 | h | Ajudante de estruturista, em trabalhos de betonagem. (mão de obra) | 0.464 | 414.89 | 192.51 |
| % | % | Custos directos complementares | 2 % | 16113.62 | 322.27 |
|  |  | Custos directos |  |  | 16435.89 |
