# Pavimento de grelha electrossoldada

- Propriedade do ficheiro: CYPE INGENIEROS, S.A.
- Formato: FIEBDC-3/2002
- Âmbito geográfico: Cabo Verde
- Moeda: CVE
- Custos indirectos: 3.00 %
- IVA: 15.00 %

## E Estruturas

### EA Metálicas

#### EAE Escadas, passadiços e plataformas de trabalho

**EAE100** m² Pavimento de grelha electrossoldada.
Pavimento de grelha electrossoldada anti-deslizante, de 34x38 mm de espaçamento da malha, acabamento galvanizado a quente, realizada com chapas portantes de aço laminado EN 10025 S235JR, em perfil plano laminado a quente, de 25x5 mm, separadas 34 mm entre si, separadores de varão quadrado retorcido, de aço com baixo conteúdo em carbono NP EN ISO 16120-2 C4D, de 4 mm de lado, separados 38 mm entre sí e aro de aço laminado EN 10025 S235JR, em perfil omega laminado a quente, de 25x5 mm, fixado com peças de fixação, para passadiço pedonal.
Critérios considerados na determinação do preço da unidade de obra: O preço inclui os cortes, as peças especiais e as peças de fixação.
Inclui: Marcação. Preparação da superfície de apoio. Colocação e fixação provisória da grelha electrossoldada. Aprumo e nivelamento. Execução das uniões. Limpeza final.
Critério de medição de projecto: Superfície medida segundo documentação gráfica de Projecto.
Critério de medição de obra: Medir-se-á a superfície realmente executada segundo especificações de Projecto.

| Código | Un | Descrição | Rendimento | Preço | Importância |
|---|---|---|---|---|---|
| mt07rel010ha | m² | Grelha electrossoldada anti-deslizante, de 34x38 mm de espaçamento da malha, acabamento galvanizado a quente, realizada com chapas portantes de aço laminado EN 10025 S235JR, em perfil plano laminado a quente, de 25x5 mm, separadas 34 mm entre si, separadores de varão quadrado retorcido, de aço com baixo conteúdo em carbono NP EN ISO 16120-2 C4D, de 4 mm de lado, separados 38 mm entre sí e aro de aço laminado EN 10025 S235JR, em perfil omega laminado a quente, de 25x5 mm, inclusive peças de fixação. (material) | 1.000 | 14945.69 | 14945.69 |
| op00lla010 |  | Chave de impacto. | 1.000 | 0.00 | 0.00 |
| op00cor020 |  | Cortadora manual de metal, de disco. | 1.000 | 0.00 | 0.00 |
| mo047 | h | Oficial de 1ª montador de estruturas metálicas. (mão de obra) | 0.332 | 647.55 | 214.99 |
| mo094 | h | Ajudante de montador de estruturas metálicas. (mão de obra) | 0.332 | 414.89 | 137.74 |
| % | % | Custos directos complementares | 2 % | 15298.42 | 305.97 |
|  |  | Custos directos |  |  | 15604.39 |
