# Degrau de chapa estampada

- Propriedade do ficheiro: CYPE INGENIEROS, S.A.
- Formato: FIEBDC-3/2002
- Âmbito geográfico: Cabo Verde
- Moeda: CVE
- Custos indirectos: 3.00 %
- IVA: 15.00 %

## E Estruturas

### EA Metálicas

#### EAE Escadas, passadiços e plataformas de trabalho

**EAE120** m Degrau de chapa estampada.
Degrau de chapa xadrez, tipo R, segundo NP EN 10363, de aço galvanizado EN 10025 S235JR, de 3 mm de espessura nominal e de 5 mm de espessura total, massa nominal 28 kg/m², desenvolvimento 370 mm e 2 dobras, com ligações soldadas em obra.
Critérios considerados na determinação do preço da unidade de obra: O preço inclui as soldaduras.
Inclui: Marcação. Colocação e fixação dos degraus. Limpeza final.
Critério de medição de projecto: Comprimento medido segundo documentação gráfica de Projecto.
Critério de medição de obra: Medir-se-á o comprimento realmente executado segundo especificações de Projecto.

| Código | Un | Descrição | Rendimento | Preço | Importância |
|---|---|---|---|---|---|
| mt07res010iap | m | Degrau de chapa xadrez, tipo R, segundo NP EN 10363, de aço galvanizado EN 10025 S235JR, de 3 mm de espessura nominal e de 5 mm de espessura total, massa nominal 28 kg/m², desenvolvimento 370 mm e 2 dobras. (material) | 1.000 | 5132.87 | 5132.87 |
| mq08sol020 | h | Equipamentos e elementos auxiliares para soldadura eléctrica. (equipamento) | 0.150 | 328.50 | 49.28 |
| mo047 | h | Oficial de 1ª montador de estruturas metálicas. (mão de obra) | 0.172 | 647.55 | 111.38 |
| mo094 | h | Ajudante de montador de estruturas metálicas. (mão de obra) | 0.172 | 414.89 | 71.36 |
| % | % | Custos directos complementares | 2 % | 5364.89 | 107.30 |
|  |  | Custos directos |  |  | 5472.19 |
