# Laje aligeirada de vigotas metálicas

- Propriedade do ficheiro: CYPE INGENIEROS, S.A.
- Formato: FIEBDC-3/2002
- Âmbito geográfico: Cabo Verde
- Moeda: CVE
- Custos indirectos: 3.00 %
- IVA: 15.00 %

## E Estruturas

### EA Metálicas

#### EAF Lajes

**EAF010** m² Laje aligeirada de vigotas metálicas.
Laje de 22 = 18+4 cm de altura, composta de: vigotas de aço laminado a quente EN 10025 S275JR, em perfis simples, IPE 140; abobadilha cerâmica, 60x25x18 cm; camada de compressão de betão armado de 4 cm de espessura, realizada com betão C25/30 (XC1(P); D12; S3; Cl 0,4) fabricado em central, e betonagem com grua, volume de betão 0,08 m³/m², aço A400 NR em zona de reforço de momentos negativos, quantidade 1,8 kg/m³, e malha electrossoldada AR38 100x300 mm de aço A500 EL, como armadura de distribuição; montagem e desmontagem do sistema de cofragem.
Critérios considerados na determinação do preço da unidade de obra: O preço inclui a elaboração da armadura (corte, dobragem e moldagem de elementos) no estaleiro da obra, a montagem no lugar definitivo da sua colocação em obra, as soldaduras, os cortes, os desperdícios, as peças especiais, os casquilhos e os elementos auxiliares de montagem.
Inclui: Implantação do sistema de cofragem. Montagem do sistema de cofragem. Marcação da geometria da planta. Colocação das vigotas. Execução das ligações soldadas. Colocação de abobadilhas. Colocação das armaduras com separadores homologados. Betonagem e compactação do betão. Nivelamento da camada de compressão. Cura do betão. Desmontagem do sistema de cofragem.
Critério de medição de projecto: Superfície medida em verdadeira magnitude desde as faces exteriores das vigas de bordadura do perímetro, segundo documentação gráfica de Projecto, descontando as aberturas de superfície maior de 6 m².
Critério de medição de obra: Medir-se-á, em verdadeira magnitude, desde as faces exteriores das vigas perimetrais, a superfície realmente executada segundo especificações de Projecto, descontando as aberturas de superfície maior de 6 m².

| Código | Un | Descrição | Rendimento | Preço | Importância |
|---|---|---|---|---|---|
| mt08evm010 | m² | Sistema de cofragem parcial de madeira, recuperável, para execução de maciços de apoios em lajes de vigotas metálicas e abobadilhas, devidamente escorada, amortizável em 50 utilizações, até 4,5 m de altura. (material) | 0.100 | 3228.27 | 322.83 |
| mt07bce010d | Ud | Abobadilha cerâmica, 60x25x18 cm, segundo EN 15037-3. Inclusive peças especiais. (material) | 6.000 | 223.33 | 1339.98 |
| mt07ala010deb | kg | Aço laminado EN 10025 S275JR, em perfis laminados a quente, peças simples, para aplicações estruturais, acabamento com primário antioxidante. Trabalhado e montado em oficina, para colocar com ligações soldadas em obra. (material) | 21.285 | 221.31 | 4710.58 |
| mt07aco040e | kg | Aço em varões nervurados, A400 NR, fornecido em obra em varões sem elaborar, de vários diâmetros. (material) | 1.800 | 188.69 | 339.64 |
| mt08var050 | kg | Arame galvanizado para atar, de 1,30 mm de diâmetro. (material) | 0.022 | 193.69 | 4.26 |
| mt07ame020ccc | m² | Malha electrossoldada AR38 100x300 mm, com arames longitudinais de 3,8 mm de diâmetro e arames transversais de 3,8 mm de diâmetro, aço A500 EL. (material) | 1.100 | 317.94 | 349.73 |
| mt10haf020jgngc | m³ | Betão C25/30 (XC1(P); D12; S3; Cl 0,4), fabricado em central, segundo NP EN 206. (material) | 0.080 | 13856.98 | 1108.56 |
| mq08sol010 | h | Equipamento de oxicorte, com acetileno como combustível e oxigénio como comburente. (equipamento) | 0.010 | 791.92 | 7.92 |
| mq08sol020 | h | Equipamentos e elementos auxiliares para soldadura eléctrica. (equipamento) | 0.015 | 328.50 | 4.93 |
| op00lla010 |  | Chave de impacto. | 1.000 | 0.00 | 0.00 |
| op00cor020 |  | Cortadora manual de metal, de disco. | 1.000 | 0.00 | 0.00 |
| au00auh010 |  | Balde para grua. | 1.000 | 0.00 | 0.00 |
| au00auh040 |  | Vibrador de betão, eléctrico. | 1.000 | 0.00 | 0.00 |
| mo047 | h | Oficial de 1ª montador de estruturas metálicas. (mão de obra) | 0.263 | 647.55 | 170.31 |
| mo094 | h | Ajudante de montador de estruturas metálicas. (mão de obra) | 0.263 | 414.89 | 109.12 |
| mo044 | h | Oficial de 1ª cofrador. (mão de obra) | 0.066 | 647.55 | 42.74 |
| mo091 | h | Ajudante de cofrador. (mão de obra) | 0.066 | 414.89 | 27.38 |
| mo043 | h | Oficial de 1ª armador de ferro. (mão de obra) | 0.050 | 647.55 | 32.38 |
| mo090 | h | Ajudante de armador de ferro. (mão de obra) | 0.052 | 414.89 | 21.57 |
| mo045 | h | Oficial de 1ª estruturista, em trabalhos de betonagem. (mão de obra) | 0.029 | 647.55 | 18.78 |
| mo092 | h | Ajudante de estruturista, em trabalhos de betonagem. (mão de obra) | 0.115 | 414.89 | 47.71 |
| % | % | Custos directos complementares | 2 % | 8658.42 | 173.17 |
|  |  | Custos directos |  |  | 8831.59 |
