# Pilar circular de betão armado

- Propriedade do ficheiro: CYPE INGENIEROS, S.A.
- Formato: FIEBDC-3/2002
- Âmbito geográfico: Cabo Verde
- Moeda: CVE
- Custos indirectos: 3.00 %
- IVA: 15.00 %

## E Estruturas

### EH Betão armado

#### EHS Pilares

**EHS011** m³ Pilar circular de betão armado.
Pilar de secção circular de betão armado, de 85 cm de diâmetro médio, realizado com betão C25/30 (XC1(P); D12; S3; Cl 0,4) fabricado em central, e betonagem com grua, e aço A400 NR, com uma quantidade aproximada de 120 kg/m³; montagem e desmontagem de sistema de cofragem, com acabamento para revestir, em piso de entre 4 e 5 m de altura livre, formado por: superfície cofrante de moldes cilíndricos de lâmina plastificada reforçada exteriormente com fibra de vidro, de uma única utilização e estrutura suporte vertical de escoras metálicas, amortizáveis em 150 utilizações. Inclusive arame de atar e separadores.
Critérios considerados na determinação do preço da unidade de obra: O preço inclui a elaboração da armadura (corte, dobragem e moldagem de elementos) no estaleiro da obra e a montagem no lugar definitivo da sua colocação em obra.
Inclui: Marcação. Colocação das armaduras com separadores homologados. Montagem do sistema de cofragem. Betonagem e compactação do betão. Desmontagem do sistema de cofragem. Cura do betão.
Critério de medição de projecto: Volume medido segundo documentação gráfica de Projecto.
Critério de medição de obra: Medir-se-á o volume realmente executado segundo especificações de Projecto.

| Código | Un | Descrição | Rendimento | Preço | Importância |
|---|---|---|---|---|---|
| mt07sep010ac | Ud | Separador homologado de plástico, para armaduras de pilares de vários diâmetros. (material) | 12.000 | 11.93 | 143.16 |
| mt07aco040e | kg | Aço em varões nervurados, A400 NR, fornecido em obra em varões sem elaborar, de vários diâmetros. (material) | 126.000 | 188.69 | 23774.94 |
| mt08var050 | kg | Arame galvanizado para atar, de 1,30 mm de diâmetro. (material) | 0.840 | 193.69 | 162.70 |
| mt08tub030ce | m² | Molde cilíndrico descartável, de lâmina plastificada reforçada exteriormente com fibra de vidro, para cofragem de pilares de betão, de entre 4 e 5 m de altura e 85 cm de diâmetro médio, para acabamento não aparente do betão. Inclusive acessórios de montagem. (material) | 4.706 | 5309.51 | 24986.55 |
| mt50spa081a | Ud | Escora metálica telescópica, até 3 m de altura. (material) | 0.021 | 3113.56 | 65.38 |
| mt50spa081d | Ud | Escora metálica telescópica, até 5 m de altura. (material) | 0.021 | 5256.03 | 110.38 |
| mt10haf020jgngc | m³ | Betão C25/30 (XC1(P); D12; S3; Cl 0,4), fabricado em central, segundo NP EN 206. (material) | 1.050 | 13856.98 | 14549.83 |
| op00ciz020 |  | Guilhotina para aço em varões nervurados. | 1.000 | 0.00 | 0.00 |
| op00ata010 |  | Máquina de amarrar ferro. | 1.000 | 0.00 | 0.00 |
| au00auh010 |  | Balde para grua. | 1.000 | 0.00 | 0.00 |
| au00auh040 |  | Vibrador de betão, eléctrico. | 1.000 | 0.00 | 0.00 |
| au00auh030 |  | Torre de betonagem. | 1.000 | 0.00 | 0.00 |
| mo044 | h | Oficial de 1ª cofrador. (mão de obra) | 1.132 | 647.55 | 733.03 |
| mo091 | h | Ajudante de cofrador. (mão de obra) | 1.132 | 414.89 | 469.66 |
| mo043 | h | Oficial de 1ª armador de ferro. (mão de obra) | 0.990 | 647.55 | 641.07 |
| mo090 | h | Ajudante de armador de ferro. (mão de obra) | 1.100 | 414.89 | 456.38 |
| mo045 | h | Oficial de 1ª estruturista, em trabalhos de betonagem. (mão de obra) | 0.412 | 647.55 | 266.79 |
| mo092 | h | Ajudante de estruturista, em trabalhos de betonagem. (mão de obra) | 1.661 | 414.89 | 689.13 |
| % | % | Custos directos complementares | 2 % | 67049.00 | 1340.98 |
|  |  | Custos directos |  |  | 68389.98 |
