# Sistema de cofragem reutilizável para pilar rectangular ou quadrado

- Propriedade do ficheiro: CYPE INGENIEROS, S.A.
- Formato: FIEBDC-3/2002
- Âmbito geográfico: Cabo Verde
- Moeda: CVE
- Custos indirectos: 3.00 %
- IVA: 15.00 %

## E Estruturas

### EH Betão armado

#### EHS Pilares

**EHS012** m² Sistema de cofragem reutilizável para pilar rectangular ou quadrado.
Montagem e desmontagem de sistema de cofragem reutilizável para formação de pilar rectangular ou quadrado de betão armado, com acabamento para revestir em piso de entre 4 e 5 m de altura livre, formado por: superfície cofrante de painéis metálicos, amortizáveis em 50 utilizações e estrutura suporte vertical de escoras metálicas, amortizáveis em 150 utilizações. Inclusive perfis quebra arestas e líquido descofrante para evitar a aderência do betão à cofragem.
Inclui: Marcação. Montagem do sistema de cofragem. Desmontagem do sistema de cofragem. Limpeza e armazenamento da cofragem.
Critério de medição de projecto: Superfície de cofragem em contacto com o betão, medida segundo documentação gráfica de Projecto.
Critério de medição de obra: Medir-se-á a superfície de cofragem em contacto com o betão realmente executada segundo especificações de Projecto.

| Código | Un | Descrição | Rendimento | Preço | Importância |
|---|---|---|---|---|---|
| mt08eup015c | m² | Painel metálico desenhado para o seu manuseamento com grua, para cofragem de pilares de betão armado de secção rectangular ou quadrada, de entre 4 e 5 m de altura, inclusive acessórios de montagem. (material) | 0.024 | 14256.04 | 342.14 |
| mt50spa081a | Ud | Escora metálica telescópica, até 3 m de altura. (material) | 0.004 | 3113.56 | 12.45 |
| mt50spa081d | Ud | Escora metálica telescópica, até 5 m de altura. (material) | 0.004 | 5256.03 | 21.02 |
| mt08var040a | Ud | Perfil quebra arestas de PVC, de várias dimensões e 2500 mm de comprimento. (material) | 1.338 | 71.03 | 95.04 |
| mt08dba010d | l | Agente desmoldante, à base de óleos especiais, emulsionante em água, para cofragens metálicas, fenólicas ou de madeira. (material) | 0.030 | 232.98 | 6.99 |
| mo044 | h | Oficial de 1ª cofrador. (mão de obra) | 0.421 | 647.55 | 272.62 |
| mo091 | h | Ajudante de cofrador. (mão de obra) | 0.526 | 414.89 | 218.23 |
| % | % | Custos directos complementares | 2 % | 968.49 | 19.37 |
|  |  | Custos directos |  |  | 987.86 |
