# Fachada simples, de alvenaria de tijolo cerâmico para revestir

- Propriedade do ficheiro: CYPE INGENIEROS, S.A.
- Formato: FIEBDC-3/2002
- Âmbito geográfico: Cabo Verde
- Moeda: CVE
- Custos indirectos: 3.00 %
- IVA: 15.00 %

## F Fachadas, divisões e protecções

### FF Alvenaria não estrutural

#### FFF Fachada simples para revestir

**FFF010** m² Fachada simples, de alvenaria de tijolo cerâmico para revestir.
Fachada simples, de 12 cm de espessura, de alvenaria de tijolo cerâmico perfurado, para revestir, 25x12x7 cm, com juntas horizontais e verticais de 10 mm de espessura, assente com argamassa de cimento confeccionada em obra, com 250 kg/m³ de cimento, cor cinzento, dosificação 1:6, fornecida em sacos. Padieira de alvenaria para revestir sobre perfil laminado. Revestimento das testas de laje com peças cerâmicas e das testas de pilares com tijolos cortados, colocados com a mesma argamassa utilizada no assentamento da alvenaria.
Inclui: Definição dos planos de fachada através de fios de prumo. Marcação, piso a piso. Marcação nos pilares dos níveis de referência geral de piso e de nível de pavimento. Preparação da argamassa. Assentamento da primeira fiada sobre camada de argamassa. Colocação e aprumo de prumos de referência. Colocação de fios entre prumos. Colocação de fios de prumo fixos nas arestas. Colocação das peças por fiadas a nível. Revestimento das testas de laje. Realização de todos os trabalhos necessários para a execução dos vãos. Encontros da alvenaria com fachadas, pilares e paredes interiores. Encontro da alvenaria com a laje superior. Limpeza do paramento.
Critério de medição de projecto: Superfície medida segundo documentação gráfica de Projecto, sem duplicar esquinas nem encontros, descontando as aberturas de superfície maior de 4 m². Nas aberturas que não se deduzam, estão incluídos os trabalhos de realizar a superfície interior da abertura.
Critério de medição de obra: Medir-se-á a superfície realmente executada segundo especificações de Projecto, sem duplicar esquinas nem encontros, descontando as aberturas de superfície maior de 4 m². Nas aberturas que não se deduzam, estão incluídos os trabalhos de realizar a superfície interior da abertura.

| Código | Un | Descrição | Rendimento | Preço | Importância |
|---|---|---|---|---|---|
| mt04lpa010a | Ud | Tijolo cerâmico perfurado, para revestir, 25x12x7 cm, para utilização em alvenaria protegida (peça P), densidade 1010 kg/m³, segundo NP EN 771-1. (material) | 51.000 | 26.27 | 1339.77 |
| mt08aaa010a | m³ | Água. (material) | 0.005 | 193.69 | 0.97 |
| mt01arg005a | t | Areia de pedreira, para argamassa preparada em obra. (material) | 0.037 | 2085.80 | 77.17 |
| mt08cem000m | kg | Cimento cinzento em sacos. (material) | 5.731 | 17.22 | 98.69 |
| mt07ala010dea | kg | Aço laminado EN 10025 S275JR, em perfis laminados a quente, peças simples, para aplicações estruturais, acabamento com primário antioxidante. Trabalhado e montado em oficina, para colocar em obra. (material) | 2.400 | 248.97 | 597.53 |
| mt07ala011j | kg | Placa de aço laminado EN 10025 S275JR, para aplicações estruturais. Trabalhada e montada em oficina, para colocar em obra. (material) | 0.340 | 348.33 | 118.43 |
| mt18bdb010a800 | m² | Tijoleira tradicional, acabamento mate ou natural, 8,00$/m², segundo NP EN 14411. (material) | 0.135 | 882.12 | 119.09 |
| mq06hor010 | h | Betoneira eléctrica com uma capacidade de amassadura de 160 l. (equipamento) | 0.015 | 330.99 | 4.96 |
| op00amo010 |  | Rebarbadora. | 1.000 | 0.00 | 0.00 |
| mo021 | h | Oficial de 1ª construção em trabalhos auxiliares de pedreiro. (mão de obra) | 0.639 | 622.24 | 397.61 |
| mo114 | h | Operário não qualificado construção em trabalhos auxiliares de pedreiro. (mão de obra) | 0.613 | 383.87 | 235.31 |
| % | % | Custos directos complementares | 2 % | 2989.53 | 59.79 |
|  |  | Custos directos |  |  | 3049.32 |
