# Envidraçado exterior com perfis em "U" de vidro impresso

- Propriedade do ficheiro: CYPE INGENIEROS, S.A.
- Formato: FIEBDC-3/2002
- Âmbito geográfico: Cabo Verde
- Moeda: CVE
- Custos indirectos: 3.00 %
- IVA: 15.00 %

## F Fachadas, divisões e protecções

### FU Envidraçados

#### FUO Envidraçados exteriores com perfis em "U" de vidro impresso

**FUO010** m² Envidraçado exterior com perfis em "U" de vidro impresso.
Envidraçado exterior curvo com perfis em "U" de vidro impresso translúcido sem armar, de 41+262+41 mm e 6 mm de espessura, colocados em pente para parede simples. Inclusive caixilho, acessórios de montagem, perfis de remate, silicone incolor para enchimento de juntas e material auxiliar.
Inclui: Fixação do caixilho. Colocação dos acessórios de montagem. Montagem dos perfis em "U". Colocação dos perfis de remate. Vedação de juntas.
Critério de medição de projecto: Superfície medida segundo documentação gráfica de Projecto, sem duplicar esquinas nem encontros, descontando as aberturas de superfície maior de 3 m².
Critério de medição de obra: Medir-se-á a superfície realmente executada segundo especificações de Projecto, sem duplicar esquinas nem encontros, descontando as aberturas de superfície maior de 3 m².

| Código | Un | Descrição | Rendimento | Preço | Importância |
|---|---|---|---|---|---|
| mt21vcg010e | m² | Vidro impresso translúcido sem armar de perfil em "U", de 41+262+41 mm e 6 mm de espessura, com caixilho, perfis de remate e acessórios de montagem. Segundo EN 572-7 e EN 572-9. (material) | 1.012 | 9643.36 | 9759.08 |
| mt21vva015a | Ud | Cartucho de 310 ml de silicone neutro, incolor, dureza Shore A aproximada de 23, segundo EN ISO 868 e recuperação elástica >=80%, segundo EN ISO 7389. (material) | 0.580 | 933.36 | 541.35 |
| mt21vva021 | Ud | Material auxiliar para a colocação de vidros. (material) | 2.000 | 203.77 | 407.54 |
| mo055 | h | Oficial de 1ª vidraceiro. (mão de obra) | 1.375 | 662.17 | 910.48 |
| mo110 | h | Ajudante de vidraceiro. (mão de obra) | 1.375 | 424.19 | 583.26 |
| % | % | Custos directos complementares | 2 % | 12201.71 | 244.03 |
|  |  | Custos directos |  |  | 12445.74 |
