# Janela para telhado "VELUX"

- Propriedade do ficheiro: CYPE INGENIEROS, S.A.
- Formato: FIEBDC-3/2002
- Âmbito geográfico: Cabo Verde
- Moeda: CVE
- Custos indirectos: 3.00 %
- IVA: 15.00 %

## L Vãos

### LC Caixilharias

#### LCN Janelas para telhados

**LCN012** Ud Janela para telhado "VELUX".
Janela de cobertura, modelo GGL PK08 2070 "VELUX", com abertura giratória de accionamento manual através de barra de manobra, de 94x140 cm, executada em madeira lamelada de pinho nórdico com tratamento fungicida, acabamento pintado, cor branca, com tinta acrílica em base aquosa resistente aos raios UV, com vidro duplo Laminado (70) (vidro interior laminado de 3+3 mm com película de baixa emissividade térmica, câmara de ar preenchida com gás árgon de 15 mm, vidro exterior temperado de 4 mm com película de baixa emissividade térmica e separador de aço inoxidável), em telhado de perfil ondulado de telha, fibrocimento ou materiais similares, com pendentes de 15° a 90°, com aro de estanquidade de alumínio, modelo EDW PK08 0000.
Inclui: Marcação. Disposição, aprumo e nivelamento do aro. Aparafusamento dos elementos de fixação do aro. Vedação de juntas perimetrais. Colocação de guarnições. Colocação de acessórios.
Critério de medição de projecto: Número de unidades previstas, segundo documentação gráfica de Projecto.
Critério de medição de obra: Medir-se-á o número de unidades realmente executadas segundo especificações de Projecto.

| Código | Un | Descrição | Rendimento | Preço | Importância |
|---|---|---|---|---|---|
| mt22vtg012aam | Ud | Janela de cobertura, modelo GGL PK08 2070 "VELUX", com abertura giratória de accionamento manual através de barra de manobra, de 94x140 cm, executada em madeira lamelada de pinho nórdico com tratamento fungicida, acabamento pintado, cor branca, com tinta acrílica em base aquosa resistente aos raios UV, com vidro duplo Laminado (70) (vidro interior laminado de 3+3 mm com película de baixa emissividade térmica, câmara de ar preenchida com gás árgon de 15 mm, vidro exterior temperado de 4 mm com película de baixa emissividade térmica e separador de aço inoxidável), aleta de ventilação com filtro de ar, aro e folha com dupla junta hermética e dobradiça de fricção de aço cromado. (material) | 1.000 | 95253.09 | 95253.09 |
| mt22vtw100cm | Ud | Pré-aro de aço galvanizado com isolamento de espuma de poliuretano, calha superior de drenagem e lâmina impermeável perimetral BFX 1000, para janela de cobertura, modelo BDX 2000 PK08 "VELUX", de 94x140 cm, para telhado com pendente superior a 15°. (material) | 1.000 | 13907.92 | 13907.92 |
| mt22vtw010cma | Ud | Aro de estanquidade de alumínio para janela de cobertura, modelo EDW PK08 0000 "VELUX", de 94x140 cm, cor cinzento, para telhado de perfil ondulado de telha, fibrocimento ou materiais similares com pendente superior a 15°. (material) | 1.000 | 21832.20 | 21832.20 |
| op00cla010 |  | Pregadora pneumática. | 1.000 | 0.00 | 0.00 |
| op00cep010 |  | Plainas. | 1.000 | 0.00 | 0.00 |
| op00ato010 |  | Aparafusadora. | 1.000 | 0.00 | 0.00 |
| mo011 | h | Oficial de 1ª montador. (mão de obra) | 1.604 | 639.39 | 1025.58 |
| mo080 | h | Ajudante de montador. (mão de obra) | 0.802 | 398.94 | 319.95 |
| % | % | Custos directos complementares | 2 % | 132338.74 | 2646.77 |
|  |  | Custos directos |  |  | 134985.51 |
