# Estore veneziano exterior

- Propriedade do ficheiro: CYPE INGENIEROS, S.A.
- Formato: FIEBDC-3/2002
- Âmbito geográfico: Cabo Verde
- Moeda: CVE
- Custos indirectos: 3.00 %
- IVA: 15.00 %

## L Vãos

### LS Protecções solares

#### LSN Estores venezianos

**LSN010** Ud Estore veneziano exterior.
Estore veneziano exterior de alumínio, de 600 mm de largura e de 1000 mm de altura, com lâminas orientáveis perfiladas de 50 mm de alumínio resistente à corrosão de cor branca, caixa superior de alumínio de 57x52 cm de secção e guias de cabos embainhados, accionamento manual através de manivela fixa com manobra desde o exterior, no lado direito; oculto na fachada e fixado com ancoragens mecânicas. Inclusive ferragens e acessórios.
Inclui: Marcação. Ancoragem ao paramento dos elementos de fixação. Montagem do estore veneziano. Montagem dos acessórios do accionamento.
Critério de medição de projecto: Número de unidades previstas, segundo documentação gráfica de Projecto.
Critério de medição de obra: Medir-se-á o número de unidades realmente executadas segundo especificações de Projecto.

| Código | Un | Descrição | Rendimento | Preço | Importância |
|---|---|---|---|---|---|
| mt44vem010aaaa | Ud | Estore veneziano exterior de alumínio, de 600 mm de largura e de 1000 mm de altura, com lâminas orientáveis perfiladas de 50 mm de alumínio resistente à corrosão de cor branca, caixa superior de alumínio de 57x52 cm de secção e guias de cabos embainhados, inclusive ancoragens mecânicas para fixação ao suporte. (material) | 1.000 | 42668.21 | 42668.21 |
| mt44vem020a | Ud | Manivela fixa para manobra desde o exterior, no lado direito. (material) | 1.000 | 1568.68 | 1568.68 |
| op00tal010 |  | Berbequim. | 1.000 | 0.00 | 0.00 |
| mo011 | h | Oficial de 1ª montador. (mão de obra) | 1.727 | 639.39 | 1104.23 |
| mo080 | h | Ajudante de montador. (mão de obra) | 2.591 | 398.94 | 1033.65 |
| % | % | Custos directos complementares | 2 % | 46374.77 | 927.50 |
|  |  | Custos directos |  |  | 47302.27 |
