# Remate lateral de cobertura com perfil

- Propriedade do ficheiro: CYPE INGENIEROS, S.A.
- Formato: FIEBDC-3/2002
- Âmbito geográfico: Cabo Verde
- Moeda: CVE
- Custos indirectos: 3.00 %
- IVA: 15.00 %

## Q Coberturas

### QR Remates

#### QRB Remate lateral

**QRB010** m Remate lateral de cobertura com perfil.
Remate lateral de cobertura com perfil de remate inferior de alumínio lacado, de 25 mm de altura, cor branca RAL 9010 acabamento brilhante, com perfurações trapezoidais para a sua fixação e pingadeira. Inclusive cimento cola, peças especiais e silicone neutro.
Inclui: Limpeza e preparação da superfície. Marcação. Corte, colocação e fixação do perfil.
Critério de medição de projecto: Comprimento medido segundo documentação gráfica de Projecto.
Critério de medição de obra: Medir-se-á o comprimento realmente executado segundo especificações de Projecto.

| Código | Un | Descrição | Rendimento | Preço | Importância |
|---|---|---|---|---|---|
| mt09mcr021m | kg | Cimento cola melhorado, C2, segundo NP EN 12004, cor cinzento. (material) | 0.180 | 52.95 | 9.53 |
| mt20pcs130bbh1 | m | Perfil de remate inferior de alumínio lacado, de 25 mm de altura, cor branca RAL 9010 acabamento brilhante, com perfurações trapezoidais para a sua fixação e pingadeira, fornecido em barras de 2,5 m de comprimento. (material) | 1.100 | 3477.77 | 3825.55 |
| mt15sja100 | Ud | Cartucho de pasta de silicone neutro. (material) | 0.010 | 506.18 | 5.06 |
| mo020 | h | Oficial de 1ª construção. (mão de obra) | 0.172 | 622.24 | 107.03 |
| mo113 | h | Operário não qualificado construção. (mão de obra) | 0.172 | 383.87 | 66.03 |
| % | % | Custos directos complementares | 2 % | 4013.20 | 80.26 |
|  |  | Custos directos |  |  | 4093.46 |
