# Tecto falso contínuo de placas de gesso laminado

- Propriedade do ficheiro: CYPE INGENIEROS, S.A.
- Formato: FIEBDC-3/2002
- Âmbito geográfico: Cabo Verde
- Moeda: CVE
- Custos indirectos: 3.00 %
- IVA: 15.00 %

## R Revestimentos

### RT Tectos falsos em interiores

#### RTC Contínuos, de placas de gesso laminado

**RTC015** m² Tecto falso contínuo de placas de gesso laminado.
Tecto falso contínuo com ancoragens directas, liso, 12,5+15+15, situado a uma altura menor de 4 m, com nível de qualidade do acabamento standard (Q2), constituído por: ESTRUTURA: estrutura metálica de aço galvanizado de mestras primárias 80x15x50 mm com uma modulação de 1000 mm e fixadas à laje ou elemento de suporte de betão com ancoragens directas cada 900 mm; PLACAS: uma camada de placas de gesso laminado A / EN 520 - 1200 / comprimento / 12,5 / com os bordos longitudinais afinados. Inclusive banda autocolante dessolidarizante, fixações para a ancoragem dos perfis, parafusos para a fixação das placas, massa de juntas, fita microperfurada de papel e acessórios de montagem.
Inclui: Marcação dos eixos da estrutura metálica. Sinalização dos pontos de ancoragem à laje ou elemento de suporte. Fixação dos perfis primários. Corte das placas. Fixação das placas. Resolução de encontros e pontos singulares. Tratamento de juntas.
Critério de medição de projecto: Superfície medida entre paramentos, segundo documentação gráfica de Projecto, sem descontar aberturas para instalações.
Critério de medição de obra: Medir-se-á a superfície realmente executada segundo especificações de Projecto, sem deduzir as aberturas de superfície menor de 1 m².

| Código | Un | Descrição | Rendimento | Preço | Importância |
|---|---|---|---|---|---|
| mt12psg220 | Ud | Fixação composta por bucha e parafuso 5x27. (material) | 2.000 | 10.40 | 20.80 |
| mt12psg050d | m | Mestra Omega de chapa de aço galvanizado, de largura 80 mm, segundo EN 14195. (material) | 3.200 | 244.98 | 783.94 |
| mt12psg010a | m² | Placa de gesso laminado A / EN 520 - 1200 / comprimento / 12,5 / com os bordos longitudinais afinados. (material) | 1.050 | 647.86 | 680.25 |
| mt12psg081c | Ud | Parafuso autoperfurante 3,5x25 mm. (material) | 17.000 | 1.48 | 25.16 |
| mt12psg030a | kg | Massa de juntas, segundo EN 13963. (material) | 0.300 | 145.81 | 43.74 |
| mt12psg040a | m | Fita microperfurada de papel, segundo EN 13963. (material) | 1.200 | 6.90 | 8.28 |
| op00fre010 |  | Fresadora. | 1.000 | 0.00 | 0.00 |
| op00ato010 |  | Aparafusadora. | 1.000 | 0.00 | 0.00 |
| mo015 | h | Oficial de 1ª montador de tectos falsos. (mão de obra) | 0.302 | 639.39 | 193.10 |
| mo082 | h | Ajudante de montador de tectos falsos. (mão de obra) | 0.302 | 398.94 | 120.48 |
| % | % | Custos directos complementares | 2 % | 1875.75 | 37.52 |
|  |  | Custos directos |  |  | 1913.27 |
