# Guarda-corpos de segurança para protecção de bordos de escavação

- Propriedade do ficheiro: CYPE INGENIEROS, S.A.
- Formato: FIEBDC-3/2002
- Âmbito geográfico: Cabo Verde
- Moeda: CVE
- Custos indirectos: 3.00 %
- IVA: 15.00 %

## Y Segurança e saúde

### YC Sistemas de protecção colectiva

#### YCB Delimitação e protecção de bordos de escavação

**YCB070** m Guarda-corpos de segurança para protecção de bordos de escavação.
Protecção de pessoas em bordos de escavação através de guarda-corpos de segurança de 1 m de altura, formada por varão horizontal superior nervurado de aço A400 NR de 16 mm de diâmetro, varão horizontal intermédio nervurado de aço A500 NR de 16 mm de diâmetro e rodapé de prancha de madeira de pinho de 15x5,2 cm, tudo fixado através de abraçadeiras de nylon e arame a montantes de varão nervurado de aço A500 NR de 32 mm de diâmetro, cravados no terreno cada 1,00 m. Inclusive tampas protectoras de PVC, para a protecção dos extremos das armaduras. Amortizável os varões em 3 utilizações, a madeira em 4 utilizações e as tampas protectoras em 15 utilizações.
Critério de medição de projecto: Comprimento medido segundo Plano de Segurança e Saúde.
Critério de medição de obra: Será medido o comprimento realmente montado segundo especificações do Plano de Segurança e Saúde.

| Código | Un | Descrição | Rendimento | Preço | Importância |
|---|---|---|---|---|---|
| mt07aco040f | kg | Aço em varões nervurados, A500 NR, fornecido em obra em varões sem elaborar, de vários diâmetros. (material) | 5.691 | 189.95 | 1081.01 |
| mt50spr046 | Ud | Abraçadeira de nylon, de 4,8x200 mm. (material) | 2.520 | 6.29 | 15.85 |
| mt50spr045 | Ud | Tampa protectora de PVC, de cor vermelho, para protecção dos extremos das armaduras. (material) | 0.084 | 18.63 | 1.56 |
| mt50spa050g | m³ | Prancha de madeira de pinho, dimensões 15x5,2 cm. (material) | 0.002 | 68698.67 | 137.40 |
| mt08var050 | kg | Arame galvanizado para atar, de 1,30 mm de diâmetro. (material) | 0.050 | 193.69 | 9.68 |
| mo119 | h | Oficial de 1ª Segurança e Saúde. (mão de obra) | 0.229 | 622.24 | 142.49 |
| mo120 | h | Operário Segurança e Saúde. (mão de obra) | 0.229 | 383.87 | 87.91 |
| % | % | Custos directos complementares | 2 % | 1475.90 | 29.52 |
|  |  | Custos directos |  |  | 1505.42 |
