# Fachada ligeira de painel simples de GRC fotocatalítico com bastidor metálico, tipo Stud Frame

- Propriedade do ficheiro: CYPE Ingenieros S.A.
- Formato: FIEBDC-3/2016
- Programa: Generador de precios de la construcción. CYPE Ingenieros, S.A.
- Data: 15/06/2024
- Âmbito geográfico: Cabo Verde
- Moeda: CVE
- Custos indirectos: 3 %
- IVA: 15 %

## F Fachadas, divisões e protecções

### FL Fachadas ligeiras

#### FLG De painéis de GRC

**FLG021** m² Fachada ligeira de painel simples de GRC fotocatalítico com bastidor metálico, tipo Stud Frame.
Fachada ligeira de painel simples de GRC fotocatalítico com caixilho metálico, tipo Stud Frame, de 120 mm de espessura total, 3,3 m de largura máxima e 20 m² de superfície máxima, formado por uma lâmina de GRC, de 10 mm de espessura, textura lisa, cor branca, marcada num bastidor metálico de perfis tubulares de aço zincado, de secção rectangular, com uma separação entre perfis de 600 mm, com inclusão ou delimitação de aberturas; fixação dos painéis à laje com elementos metálicos de ligação, fixados por sua vez através de soldadura. Inclusive primário, silicone neutro e cordão de espuma de polietileno expandido de células fechadas para a selagem de juntas.
Critérios considerados na determinação do preço da unidade de obra: O preço inclui as soldaduras.
Inclui: Marcação de painéis e elementos de ancoragem. Posicionamento do painel no seu lugar de colocação. Aprumo e escoramento do painel. Fixação das ancoragens com soldadura. Resolução de pontos singulares. Revisão de painéis. Vedação de juntas.
Critério de medição de projecto: Superfície medida segundo documentação gráfica de Projecto, sem duplicar esquinas nem encontros, descontando as aberturas de superfície maior de 3 m².
Critério de medição de obra: Medir-se-á a superfície realmente executada segundo especificações de Projecto, sem duplicar esquinas nem encontros, descontando as aberturas de superfície maior de 3 m².

| Código | Un | Descrição | Rendimento | Preço | Importância |
|---|---|---|---|---|---|
| mt12pgi020ab | m² | Painel simples de GRC fotocatalítico com caixilho metálico, tipo Stud Frame, de 120 mm de espessura, 3,3 m de largura máxima e 20 m² de superfície máxima, formado por uma lâmina de GRC, de 10 mm de espessura, textura lisa, cor branca, marcada num bastidor metálico de perfis tubulares de aço zincado, de secção rectangular, com uma separação entre perfis de 600 mm; com uma placa metálica incorporada na face posterior, para a fixação através de soldadura do painel aos elementos metálicos de ligação; com o preço incrementado em 5% relativamente a peças especiais para a resolução de pontos singulares. (material) | 1 | 21225.75 | 21225.750 |
| mt12pgg100b | Ud | Repercussão, por m² de fachada de painel de GRC, de peças especiais e elementos metálicos para ligação entre painéis e entre painéis e elementos estruturais, primário, silicone neutro e cordão de espuma de polietileno expandido de células fechadas para a selagem de juntas. (material) | 1 | 485.16 | 485.160 |
| mq07gte010a | h | Autogrua de braço telescópico com uma capacidade de elevação de 12 t e 20 m de altura máxima de trabalho. (equipamento) | 0.035 | 5265.1 | 184.279 |
| mq08sol020 | h | Equipamentos e elementos auxiliares para soldadura eléctrica. (equipamento) | 0.116 | 328.5 | 38.106 |
| mo050 | h | Oficial de 1ª montador de painéis pré-fabricados de betão. (mão de obra) | 0.293 | 639.39 | 187.341 |
| mo097 | h | Ajudante de montador de painéis pré-fabricados de betão. (mão de obra) | 0.293 | 398.94 | 116.889 |
| mo019 | h | Oficial de 1ª soldador. (mão de obra) | 0.13 | 630.4 | 81.952 |
| % | % | Custos directos complementares | 2 % | 22319.477 | 446.390 |
|  |  | Custos directos |  |  | 22765.867 |

Resíduos:
- colocação: mt12pgi020ab; factor de resíduo 0.0084

## Recursos

**mt12pgi020ab** m² Painel simples de GRC fotocatalítico com caixilho metálico
Dados técnicos: Custo energético 189.205 MJ; Emissão de CO2 5.729 kg; Código LER 17 01 01; Massa do elemento 45 kg; Volume 0.03 m3
Resíduos:
- embalagem: re170201 Madeira. (componente de resíduo); rendimento 0.841 kg; Código LER 17 02 01; Massa do elemento 1 kg; Volume 0.000909 m3
- embalagem: re170203 Plástico. (componente de resíduo); rendimento 0.3 kg; Código LER 17 02 03; Massa do elemento 1 kg; Volume 0.001667 m3
