# Depósito pré-fabricado de água potável, para enterrar

- Propriedade do ficheiro: CYPE Ingenieros S.A.
- Formato: FIEBDC-3/2016
- Programa: Generador de precios de la construcción. CYPE Ingenieros, S.A.
- Data: 15/06/2024
- Âmbito geográfico: Cabo Verde
- Moeda: CVE
- Custos indirectos: 3 %
- IVA: 15 %

## I Instalações

### IF Abastecimento de água

#### IFD Depósitos/grupos de bombagem

**IFD070** Ud Depósito pré-fabricado de água potável, para enterrar.
Depósito de polietileno de alta densidade (PEAD/HDPE), horizontal, de 25000 l, com arejador e escoadouro, de água potável, para enterrar; válvula de corte de esfera de latão niquelado de 1" DN 25 mm para a entrada; mecanismo de corte de enchimento formado por válvula de flutuador; válvula de corte de esfera de latão niquelado de 1" DN 25 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37sve010d | Ud | Válvula de esfera de latão niquelado para enroscar de 1". (material) | 2 | 1965.56 | 3931.120 |
| mt37vfl010c | Ud | Válvula de flutuador de 1" de diâmetro, para uma pressão máxima de 6 bar, com corpo de latão, bóia esférica roscada de latão e obturador de borracha. (material) | 1 | 10988.88 | 10988.880 |
| mt37dpb110aj | Ud | Depósito de polietileno de alta densidade (PEAD/HDPE), horizontal, de 25000 l, de 2320 mm de diâmetro e 6640 mm de comprimento, com boca de acesso de 600 mm de diâmetro, arejador e escoadouro, para enterrar. (material) | 1 | 1097294.53 | 1097294.530 |
| mt37www010 | Ud | Material auxiliar para instalações de abastecimento de água. (material) | 1 | 226.41 | 226.410 |
| mq04cag010a | h | Camião com grua de carga máxima 6 t. (equipamento) | 0.232 | 5313.45 | 1232.720 |
| mo008 | h | Oficial de 1ª canalizador. (mão de obra) | 4.712 | 639.39 | 3012.806 |
| mo107 | h | Ajudante de canalizador. (mão de obra) | 4.712 | 398.19 | 1876.271 |
| % | % | Custos directos complementares | 2 % | 1118562.737 | 22371.255 |
|  |  | Custos directos |  |  | 1140933.992 |

## Recursos

**mt37sve010d** Ud Válvula de esfera de latão niquelado para enroscar de 1"
Dados técnicos: Custo energético 843.399 MJ; Emissão de CO2 56.701 kg
Resíduos:
- embalagem: re150101 Embalagens de papel e cartão. (componente de resíduo); rendimento 0.072 kg; Código LER 15 01 01; Massa do elemento 1 kg; Volume 0.001333 m3

**mt37vfl010c** Ud Válvula de flutuador de 1" de diâmetro
Dados técnicos: Custo energético 302.243 MJ; Emissão de CO2 20.357 kg
Resíduos:
- embalagem: re150101 Embalagens de papel e cartão; rendimento 0.072 kg

**mt37dpb110aj** Ud Depósito de polietileno de alta densidade (PEAD/HDPE)
Dados técnicos: Custo energético 114428.446 MJ; Emissão de CO2 4058.173 kg
Resíduos:
- embalagem: re150101 Embalagens de papel e cartão; rendimento 0.086 kg
