# Grupo de bombagem para edifícios

- Propriedade do ficheiro: CYPE Ingenieros S.A.
- Formato: FIEBDC-3/2016
- Programa: Gerador de preços para construção civil. CYPE Ingenieros, S.A.
- Data: 10/11/2025
- Âmbito geográfico: Cabo Verde
- Moeda: CVE
- Custos indirectos: 3 %
- IVA: 15 %

## I Instalações

### IF Abastecimento de água

#### IFD Depósitos/grupos de bombagem

**IFD010** Ud Grupo de bombagem para edifícios.
Grupo de bombagem de água, de accionamento regulável através da tecnologia Inverter, modelo MASTER HIDRO-INVERTER AP-HI-MASTER A/10-2 "EBARA", formado por: duas bombas centrífugas multicelulares, com uma potência de 2x0,75 kW, corpos de aspiração e impulsão e contra-flanges de ferro fundido, eixo e camisa externa de aço inoxidável, impulsores de policarbonato com fibra de vidro, fecho mecânico, motor assíncrono de 2 polos, eficiência IE3, isolamento classe F, protecção IP44, para alimentação monofásica a 230 V, equipamento de regulação e controlo com variador de frequência (pressão constante), duas unidades de controlo Hidro-Inverter, as quais permitem a rotação das bombas, cada uma delas com ecrã LCD (manómetro digital), interruptor para o controlo manual das bombas, sistemas de protecção, função de rearme automático, indicadores luminosos de tensão, funcionamento e avaria das bombas e teclado de acesso ao menu de programação, base metálica, válvulas de corte, antirretorno e de isolamento, manómetro, pressostato, depósito de membrana, de chapa de aço de 20 l. Incluindo tubos entre os distintos elementos e acessórios. Totalmente montado, ligado e colocado em funcionamento pela empresa instaladora para a verificação do seu correcto funcionamento. Sem incluir a instalação eléctrica.
Inclui: Marcação. Fixação do depósito. Colocação e fixação do grupo de bombagem. Colocação e fixação de tubagens e acessórios. Ligações da bomba com o depósito. Ligação. Colocação em funcionamento.
Critério de medição de projecto: Número de unidades previstas, segundo documentação gráfica de Projecto.
Critério de medição de obra: Medir-se-á o número de unidades realmente executadas segundo especificações de Projecto.

| Código | Un | Descrição | Rendimento | Preço | Importância |
|---|---|---|---|---|---|
| mt37bce201Ja | Ud | Grupo de bombagem de água, de accionamento regulável através da tecnologia Inverter, modelo MASTER HIDRO-INVERTER AP-HI-MASTER A/10-2 "EBARA", formado por: duas bombas centrífugas multicelulares, com uma potência de 2x0,75 kW, corpos de aspiração e impulsão e contra-flanges de ferro fundido, eixo e camisa externa de aço inoxidável, impulsores de policarbonato com fibra de vidro, fecho mecânico, motor assíncrono de 2 polos, eficiência IE3, isolamento classe F, protecção IP44, para alimentação monofásica a 230 V, equipamento de regulação e controlo com variador de frequência (pressão constante), duas unidades de controlo Hidro-Inverter, as quais permitem a rotação das bombas, cada uma delas com ecrã LCD (manómetro digital), interruptor para o controlo manual das bombas, sistemas de protecção, função de rearme automático, indicadores luminosos de tensão, funcionamento e avaria das bombas e teclado de acesso ao menu de programação, base metálica, válvulas de corte, antirretorno e de isolamento, manómetro, pressostato, depósito de membrana, de chapa de aço de 20 l. (material) | 1 | 724143.94 | 724143.940 |
| mt37www050g | Ud | União anti-vibração, de borracha, com rosca de 2", para uma pressão máxima de funcionamento de 10 bar. (material) | 1 | 11478.14 | 11478.140 |
| mt37bce510a | Ud | Jogo de 4 amortecedores anti-vibração para a base do grupo de bombagem, "EBARA". (material) | 1 | 13071.19 | 13071.190 |
| mt37www010 | Ud | Material auxiliar para instalações de abastecimento de água. (material) | 1 | 228.74 | 228.740 |
| mt37bce906a | Ud | Colocação em funcionamento de grupo de bombagem com variador de frequência, "EBARA". (material) | 1 | 22711.19 | 22711.190 |
| mo008 | h | Oficial de 1ª canalizador. (mão de obra) | 5.384 | 672.75 | 3622.086 |
| mo107 | h | Ajudante de canalizador. (mão de obra) | 2.692 | 418.91 | 1127.706 |
| % | % | Custos directos complementares | 4 % | 776382.992 | 31055.320 |
|  |  | Custos directos |  |  | 807438.312 |

## Recursos

**mt37bce201Ja** Ud Grupo de bombagem de água
Dados técnicos: Custo energético 2517.485 MJ; Emissão de CO2 153.667 kg
Resíduos:
- embalagem: re150101 Embalagens de papel e cartão. (componente de resíduo); rendimento 1.672 kg; Código LER 15 01 01; Massa do elemento 1 kg; Volume 0.001333 m3

**mt37www050g** Ud União anti-vibração, de borracha, com rosca de 2", para uma pressão máxima de funcionamento de 10 bar
Dados técnicos: Custo energético 257.474 MJ; Emissão de CO2 22.871 kg
Resíduos:
- embalagem: re150101 Embalagens de papel e cartão; rendimento 0.072 kg
