# Grupo de bombagem doméstico

- Propriedade do ficheiro: CYPE Ingenieros S.A.
- Formato: FIEBDC-3/2016
- Programa: Gerador de preços para construção civil. CYPE Ingenieros, S.A.
- Data: 28/10/2024
- Âmbito geográfico: Cabo Verde
- Moeda: CVE
- Custos indirectos: 3 %
- IVA: 15 %

## I Instalações

### IF Abastecimento de água

#### IFD Depósitos/grupos de bombagem

**IFD005** Ud Grupo de bombagem doméstico.
Grupo de bombagem doméstico, modelo COMPACT AM/10G "EBARA", para fornecimento de água em aspiração com carga, formado por: electrobomba centrífuga multietapa horizontal, COMPACT AM/10, com uma potência de 0,75 kW, para uma pressão máxima de funcionamento de 10 bar, temperatura máxima do líquido conduzido 35°C segundo EN 60335-2-41, corpo de impulsão e suporte de ferro fundido, camisa externa de aço inoxidável AISI 304, impulsor e difusor de tecnopolímero, eixo de aço inoxidável AISI 416, fecho mecânico de carvão/cerâmica/NBR, motor assíncrono de 2 polos, isolamento classe F, protecção IP44, para alimentação monofásica a 230 V a 230 V e 50 Hz de frequência, condensador e protecção termo-amperimétrica de rearme automático incorporados, com regulação automática de pressão mediante pressurizador electrónico Watercontrol, e cabo eléctrico de ligação com tomada tipo shuko. Incluindo tubos entre os distintos elementos e acessórios. Totalmente montado, ligado e colocado em funcionamento pela empresa instaladora para a verificação do seu correcto funcionamento. Sem incluir a instalação eléctrica.
Inclui: Marcação. Colocação e fixação do grupo de bombagem. Colocação e fixação de tubagens e acessórios. Ligação. Colocação em funcionamento.
Critério de medição de projecto: Número de unidades previstas, segundo documentação gráfica de Projecto.
Critério de medição de obra: Medir-se-á o número de unidades realmente executadas segundo especificações de Projecto.

| Código | Un | Descrição | Rendimento | Preço | Importância |
|---|---|---|---|---|---|
| mt37bce140qa | Ud | Grupo de bombagem doméstico, modelo COMPACT AM/10G "EBARA", para fornecimento de água em aspiração com carga, formado por: electrobomba centrífuga multietapa horizontal, COMPACT AM/10, com uma potência de 0,75 kW, para uma pressão máxima de funcionamento de 10 bar, temperatura máxima do líquido conduzido 35°C segundo EN 60335-2-41, corpo de impulsão e suporte de ferro fundido, camisa externa de aço inoxidável AISI 304, impulsor e difusor de tecnopolímero, eixo de aço inoxidável AISI 416, fecho mecânico de carvão/cerâmica/NBR, motor assíncrono de 2 polos, isolamento classe F, protecção IP44, para alimentação monofásica a 230 V a 230 V e 50 Hz de frequência, condensador e protecção termo-amperimétrica de rearme automático incorporados, com regulação automática de pressão mediante pressurizador electrónico Watercontrol, e cabo eléctrico de ligação com tomada tipo shuko. (material) | 1 | 86596.63 | 86596.630 |
| mt37sve010d | Ud | Válvula de esfera de latão niquelado para enroscar de 1". (material) | 2 | 1985.86 | 3971.720 |
| mt37svr010c | Ud | Válvula de retenção de latão para enroscar de 1". (material) | 1 | 1320.19 | 1320.190 |
| mt37www050c | Ud | União anti-vibração, de borracha, com rosca de 1", para uma pressão máxima de funcionamento de 10 bar. (material) | 1 | 4034.09 | 4034.090 |
| mt37www010 | Ud | Material auxiliar para instalações de abastecimento de água. (material) | 1 | 228.74 | 228.740 |
| mo008 | h | Oficial de 1ª canalizador. (mão de obra) | 5.591 | 644.41 | 3602.896 |
| mo107 | h | Ajudante de canalizador. (mão de obra) | 2.796 | 401.31 | 1122.063 |
| % | % | Custos directos complementares | 4 % | 100876.329 | 4035.053 |
|  |  | Custos directos |  |  | 104911.382 |

## Recursos

**mt37bce140qa** Ud Grupo de bombagem doméstico
Dados técnicos: Custo energético 488.010 MJ; Emissão de CO2 34.330 kg
Resíduos:
- embalagem: re150101 Embalagens de papel e cartão. (componente de resíduo); rendimento 1.58 kg; Código LER 15 01 01; Massa do elemento 1 kg; Volume 0.001333 m3

**mt37sve010d** Ud Válvula de esfera de latão niquelado para enroscar de 1"
Dados técnicos: Custo energético 843.399 MJ; Emissão de CO2 56.701 kg
Resíduos:
- embalagem: re150101 Embalagens de papel e cartão; rendimento 0.072 kg

**mt37svr010c** Ud Válvula de retenção de latão para enroscar de 1"
Dados técnicos: Custo energético 852.184 MJ; Emissão de CO2 57.291 kg
Resíduos:
- embalagem: re150101 Embalagens de papel e cartão; rendimento 0.072 kg

**mt37www050c** Ud União anti-vibração, de borracha, com rosca de 1", para uma pressão máxima de funcionamento de 10 bar
Dados técnicos: Custo energético 156.178 MJ; Emissão de CO2 13.896 kg
Resíduos:
- embalagem: re150101 Embalagens de papel e cartão; rendimento 0.072 kg
