# Rebaixamento do nível freático com bomba auto-aspirante

- Propriedade do ficheiro: CYPE INGENIEROS, S.A.
- Formato: FIEBDC-3/2002
- Âmbito geográfico: Cabo Verde
- Moeda: CVE
- Custos indirectos: 3.00 %
- IVA: 15.00 %

## A Acondicionamento do terreno

### AC Movimento de terras em obra civil

#### ACG Gestão da água freática

**ACG020** h Rebaixamento do nível freático com bomba auto-aspirante.
Rebaixamento do nível freático em trabalhos de escavação, com bomba auto-aspirante, para um caudal máximo de 240 m³/h.
Inclui: Rebaixamento do nível freático.
Critério de medição de projecto: Tempo estimado segundo estudo geotécnico do terreno.
Critério de medição de obra: Amortização em forma de aluguer por horas, segundo as condições definidas no contrato subscrito com a empresa fornecedora.

| Código | Un | Descrição | Rendimento | Preço | Importância |
|---|---|---|---|---|---|
| mq12bau030e | h | Bomba auto-aspirante eléctrica de águas limpas a alta pressão, de 3 kW, para um caudal de 240 m³/h. (equipamento) | 1.100 | 439.43 | 483.37 |
| mq08gel010j | h | Grupo electrogéneo insonorizado, trifásico, de 30 kVA de potência. (equipamento) | 1.100 | 408.96 | 449.86 |
| % | % | Custos directos complementares | 2 % | 933.23 | 18.66 |
|  |  | Custos directos |  |  | 951.89 |
