# Espalhamento de terras

- Propriedade do ficheiro: CYPE INGENIEROS, S.A.
- Formato: FIEBDC-3/2002
- Âmbito geográfico: Cabo Verde
- Moeda: CVE
- Custos indirectos: 3.00 %
- IVA: 15.00 %

## A Acondicionamento do terreno

### AC Movimento de terras em obra civil

#### ACR Espalhamentos, enchimentos e compactações

**ACR070** m³ Espalhamento de terras.
Espalhamento de terras com material A-2-5, deixando o terreno com perfilamento basto, com meios manuais.
Inclui: Espalhamento das terras em camadas de espessura uniforme.
Critério de medição de projecto: Volume a espalhar, segundo documentação gráfica de Projecto.
Critério de medição de obra: Medir-se-á o volume realmente executado segundo especificações de Projecto.

| Código | Un | Descrição | Rendimento | Preço | Importância |
|---|---|---|---|---|---|
| mt01art040d | m³ | Material A-2-5 de entrega, para formação de aterros, segundo LNEC E 241 e LNEC E 240. (material) | 1.000 | 558.94 | 558.94 |
| mo087 | h | Ajudante de construção de obra civil. (mão de obra) | 0.630 | 398.94 | 251.33 |
| % | % | Custos directos complementares | 2 % | 810.27 | 16.21 |
|  |  | Custos directos |  |  | 826.48 |
