# Espalhamento de terras

- Propriedade do ficheiro: CYPE INGENIEROS, S.A.
- Formato: FIEBDC-3/2002
- Âmbito geográfico: Cabo Verde
- Moeda: CVE
- Custos indirectos: 3.00 %
- IVA: 15.00 %

## A Acondicionamento do terreno

### AC Movimento de terras em obra civil

#### ACR Espalhamentos, enchimentos e compactações

**ACR070** m³ Espalhamento de terras.
Espalhamento de terras com material A-1-b, deixando o terreno com perfilamento basto, com meios mecânicos.
Inclui: Espalhamento das terras em camadas de espessura uniforme.
Critério de medição de projecto: Volume a espalhar, segundo documentação gráfica de Projecto.
Critério de medição de obra: Medir-se-á o volume realmente executado segundo especificações de Projecto.

| Código | Un | Descrição | Rendimento | Preço | Importância |
|---|---|---|---|---|---|
| mt01art040b | m³ | Material A-1-b de entrega, para formação de aterros, segundo LNEC E 241 e LNEC E 240. (material) | 1.000 | 890.94 | 890.94 |
| mq01pan010a | h | Pá carregadora sobre pneus de 120 kW/1,9 m³. (equipamento) | 0.014 | 4301.26 | 60.22 |
| mo087 | h | Ajudante de construção de obra civil. (mão de obra) | 0.101 | 398.94 | 40.29 |
| % | % | Custos directos complementares | 2 % | 991.45 | 19.83 |
|  |  | Custos directos |  |  | 1011.28 |
