# Carga de terras

- Propriedade do ficheiro: CYPE INGENIEROS, S.A.
- Formato: FIEBDC-3/2002
- Âmbito geográfico: Cabo Verde
- Moeda: CVE
- Custos indirectos: 3.00 %
- IVA: 15.00 %

## A Acondicionamento do terreno

### AC Movimento de terras em obra civil

#### ACT Cargas e transportes dentro da obra

**ACT020** m³ Carga de terras.
Carga de terras procedentes de escavações, com meios manuais, para dumper.
Critérios considerados na determinação do preço da unidade de obra: O preço inclui o tempo de espera em obra durante as operações de carga, mas não inclui o transporte.
Inclui: Carga de terras.
Critério de medição de projecto: Volume medido sobre as secções teóricas das escavações, incrementadas cada uma delas pelo seu correspondente coeficiente de empolamento, de acordo com o tipo de terreno considerado.
Critério de medição de obra: Medir-se-á, incluindo o empolamento, o volume de terras realmente transportado segundo especificações de Projecto.

| Código | Un | Descrição | Rendimento | Preço | Importância |
|---|---|---|---|---|---|
| mq04dua020b | h | Dumper de descarga frontal de 2 t de carga útil. (equipamento) | 0.550 | 991.12 | 545.12 |
| mo087 | h | Ajudante de construção de obra civil. (mão de obra) | 1.260 | 398.94 | 502.66 |
| % | % | Custos directos complementares | 2 % | 1047.78 | 20.96 |
|  |  | Custos directos |  |  | 1068.74 |
